# Pavimento com revestimento de ladrilhos hidráulicos quadrados

- Propriedade do ficheiro: CYPE INGENIEROS, S.A.
- Formato: FIEBDC-3/2002
- Moeda: EUR
- Custos indirectos: 3.00 %
- IVA: 23.00 %

## R Revestimentos

### RS Pavimentos

#### RSC Marmorite

**RSC040** m² Pavimento com revestimento de ladrilhos hidráulicos quadrados, de 10x10 cm, liso, cor a escolher, colocados com cimento cola normal, C1 cinzento, com dupla colagem, enchimento das juntas com argamassa de juntas cimentosa, CG1, para junta mínima (entre 1 e 2 mm), e tratamento superficial através de aplicação com rolo de produto impermeabilizante para a vedação de poros.
Fornecimento e colocação de ladrilhos hidráulicos quadrados, de 10x10 cm, liso, cor a escolher, colocados com cimento cola normal, C1 sem nenhuma característica adicional, cor cinzento, com dupla colagem, enchimento das juntas com argamassa de juntas cimentosa, CG1, para junta mínima (entre 1 e 2 mm), e tratamento superficial através de aplicação com rolo de produto impermeabilizante para a vedação de poros; e separados de 1 a 2 mm entre si. Incluindo implantação, humedecimento das peças, formação de juntas perimetrais contínuas, de largura não menor de 5 mm, nos limites com paredes, pilares isolados e elevações de nível e, se for o caso, juntas de contracção e juntas estruturais ou de dilatação existentes no suporte; enchimento das juntas de separação entre mosaicos com argamassa de juntas cimentosa, CG1, para junta mínima (entre 1 e 2 mm), aplicação do tratamento superficial e limpeza final.
Inclui: Implantação e marcação de níveis. Preparação das juntas. Espalhamento da camada de adesivo. Colagem da face inferior do ladrilho. Colocação dos ladrilhos. Humedecimento e limpeza da superfície. Enchimento de juntas de separação entre ladrilhos. Limpeza do excesso de material de enchimento de juntas com um pano húmido. Aplicação do tratamiento superficial.
Critério de medição de projecto: Superfície medida segundo documentação gráfica de Projecto. Não foi incrementada a medição por perdas, uma vez que na composição se considerou 5% a mais.
Critério de medição de obra: Medir-se-á a superfície realmente executada segundo especificações de Projecto.

| Código | Un | Descrição | Rendimento | Preço | Importância |
|---|---|---|---|---|---|
| mt18bhi020aa | m² | Ladrilho hidráulico quadrado, de 10x10 cm, liso, cor a escolher. (material) | 1.050 | 77.95 | 81.85 |
| mt09mcr021g | kg | Cimento cola normal, C1 segundo NP EN 12004, cor cinzento. (material) | 6.000 | 0.35 | 2.10 |
| mt09mcr060d | kg | Argamassa de juntas cimentosa, CG1, para junta mínima entre 1 e 2 mm, segundo EN 13888. (material) | 0.025 | 0.70 | 0.02 |
| mt18wwa020 | l | Emulsão de resinas para a vedação de poros em pavimentos hidráulicos. (material) | 0.100 | 6.10 | 0.61 |
| op00sie030 |  | Serra de disco de diamante, para mesa de trabalho, de corte húmido. | 1.000 | 0.00 | 0.00 |
| mo023 | h | Oficial de 1ª ladrilhador. (mão de obra) | 0.932 | 16.85 | 15.70 |
| mo061 | h | Ajudante de ladrilhador. (mão de obra) | 0.932 | 16.45 | 15.33 |
| % | % | Custos directos complementares | 2 % | 115.61 | 2.31 |
|  |  | Custos directos |  |  | 117.92 |
