# Rodapé hidráulico

- Propriedade do ficheiro: CYPE INGENIEROS, S.A.
- Formato: FIEBDC-3/2002
- Moeda: EUR
- Custos indirectos: 3.00 %
- IVA: 23.00 %

## R Revestimentos

### RS Pavimentos

#### RSC Marmorite

**RSC041** m Rodapé hidráulico, de 20x7 cm, liso, cor a escolher, para interiores, assente com cimento cola normal, C1 cinzento, com dupla colagem e enchimento de juntas com argamassa de juntas cimentosa, CG1, para junta mínima (entre 1 e 2 mm).
Fornecimento e colocação de rodapé hidráulico, de 20x7 cm, liso, cor a escolher, para interiores, assente com cimento cola normal, C1 cinzento, com dupla colagem. Incluindo enchimento de juntas com argamassa de juntas cimentosa, CG1, para junta mínima (entre 1 e 2 mm), e limpeza.
Inclui: Marcação da disposição das peças. Corte das peças e formação de encaixes em esquinas e cantos. Colocação do rodapé. Enchimento das juntas. Limpeza do rodapé.
Critério de medição de projecto: Comprimento medido segundo documentação gráfica de Projecto, sem incluir vãos de portas. Não foi incrementada a medição por perdas, uma vez que na composição se considerou 5% a mais.
Critério de medição de obra: Medir-se-á o comprimento realmente executado segundo especificações de Projecto.

| Código | Un | Descrição | Rendimento | Preço | Importância |
|---|---|---|---|---|---|
| mt09mcr021g | kg | Cimento cola normal, C1 segundo NP EN 12004, cor cinzento. (material) | 0.015 | 0.35 | 0.01 |
| mt18bhi025a | m | Rodapé hidráulico, de 20x7 cm, liso, cor a escolher. (material) | 1.050 | 17.95 | 18.85 |
| mt09mcr060d | kg | Argamassa de juntas cimentosa, CG1, para junta mínima entre 1 e 2 mm, segundo EN 13888. (material) | 0.025 | 0.70 | 0.02 |
| op00sie030 |  | Serra de disco de diamante, para mesa de trabalho, de corte húmido. | 1.000 | 0.00 | 0.00 |
| mo023 | h | Oficial de 1ª ladrilhador. (mão de obra) | 0.224 | 16.85 | 3.77 |
| % | % | Custos directos complementares | 2 % | 22.65 | 0.45 |
|  |  | Custos directos |  |  | 23.10 |
