# Aro perimetral para tapete metálico

- Propriedade do ficheiro: CYPE INGENIEROS, S.A.
- Formato: FIEBDC-3/2002
- Moeda: EUR
- Custos indirectos: 3.00 %
- IVA: 23.00 %

## R Revestimentos

### RS Pavimentos

#### RSF Tapetes

**RSF020** m Aro perimetral para tapete metálico.
Aro perimetral para tapete metálico, formada por perfis angulares de alumínio, acabamento anodizado, com abas de 20x20 mm de comprimento e 3 mm de espessura, instalado em caixa de pavimento através de aparafusamento. Incluindo preparação da superfície suporte e elementos de fixação.
Inclui: Preparação da superfície suporte. Colocação e fixação mecânica do perfil.
Critério de medição de projecto: Comprimento medido segundo documentação gráfica de Projecto.
Critério de medição de obra: Medir-se-á o comprimento realmente executado segundo especificações de Projecto.

| Código | Un | Descrição | Rendimento | Preço | Importância |
|---|---|---|---|---|---|
| mt18fel020b | m | Aro perimetral para tapete metálico, formada por perfis angulares de alumínio, acabamento anodizado, com abas de 20x20 mm de comprimento e 3 mm de espessura e elementos de fixação ao suporte. (material) | 1.000 | 6.97 | 6.97 |
| mt20wwa030 | Ud | Cartucho de 310 cm³ de massa de poliuretano impermeável. (material) | 0.032 | 7.32 | 0.23 |
| op00amo010 |  | Rebarbadora. | 1.000 | 0.00 | 0.00 |
| mo027 | h | Oficial de 1ª instalador de alcatifas e revestimentos têxteis. (mão de obra) | 0.059 | 20.78 | 1.23 |
| % | % | Custos directos complementares | 2 % | 8.43 | 0.17 |
|  |  | Custos directos |  |  | 8.60 |
