# Pavimento vinílico desportivo indoor, ponto-elástico

- Propriedade do ficheiro: CYPE INGENIEROS, S.A.
- Formato: FIEBDC-3/2002
- Moeda: EUR
- Custos indirectos: 3.00 %
- IVA: 23.00 %

## R Revestimentos

### RS Pavimentos

#### RSH Desportivos indoor

**RSH010** m² Pavimento vinílico desportivo indoor, ponto-elástico.
Pavimento vinílico desportivo indoor, ponto-elástico segundo EN 14904, para a práctica de futsal, de 6,2 mm de espessura, formado por um complexo com superfície de vinilo plastificado, reforçado com uma malha de fibra de vidro, sobre uma camada de espuma de alta densidade com estrutura celular fechada, fornecido em rolos, cor a escolher, peso 4,2 kg/m², absorção de impactos segundo EN 14808 entre 25 e 35%, deformação vertical segundo EN 14809 < 2%, classificação segundo EN 14904 P1, altura de ressalto de bola segundo NP EN 12235 >= 90%, Euroclasse Bfl-s1 de reacção ao fogo segundo NP EN 13501-1, com tratamento fotorreticulado (anti-humidade, anti-queimaduras, deslizamento controlado), fungistático e bacteriostático. COLOCAÇÃO: com adesivo de contacto, sobre uma base suporte sem risco de humidade ascendente.
Critérios considerados na determinação do preço da unidade de obra: O preço não inclui a base suporte.
Inclui: Implantação e recorte do pavimento. Aplicação da cola. Colocação do pavimento. Soldadura de união e juntas entre rolos. Eliminação e limpeza do material sobrante. Limpeza final do pavimento.
Critério de medição de projecto: Superfície útil, medida segundo documentação gráfica de Projecto, descontando as aberturas de superfície maior de 1 m².
Critério de medição de obra: Medir-se-á a superfície realmente executada segundo especificações de Projecto, descontando as aberturas de superfície maior de 1 m².

| Código | Un | Descrição | Rendimento | Preço | Importância |
|---|---|---|---|---|---|
| mt18dww010a | kg | Adesivo de contacto à base de resina acrílica em dispersão aquosa, para pavimento de borracha, linóleo, PVC, alcatifa e têxtil. (material) | 0.315 | 4.62 | 1.46 |
| mt18pde010adaa | m² | Pavimento vinílico desportivo indoor, ponto-elástico segundo EN 14904, para a práctica de futsal, de 6,2 mm de espessura, formado por um complexo com superfície de vinilo plastificado, reforçado com uma malha de fibra de vidro, sobre uma camada de espuma de alta densidade com estrutura celular fechada, fornecido em rolos, cor a escolher, peso 4,2 kg/m², absorção de impactos segundo EN 14808 entre 25 e 35%, deformação vertical segundo EN 14809 < 2%, classificação segundo EN 14904 P1, altura de ressalto de bola segundo NP EN 12235 >= 90%, Euroclasse Bfl-s1 de reacção ao fogo segundo NP EN 13501-1, com tratamento fotorreticulado (anti-humidade, anti-queimaduras, deslizamento controlado), fungistático e bacteriostático. (material) | 1.050 | 35.50 | 37.28 |
| op00pis010 |  | Pistola de ar quente para soldadura de materiais termoplásticos. | 1.000 | 0.00 | 0.00 |
| op00tra010 |  | Traçador de juntas. | 1.000 | 0.00 | 0.00 |
| op00cor040 |  | Cortadora de rebordos. | 1.000 | 0.00 | 0.00 |
| mo026 | h | Oficial de 1ª instalador de revestimentos flexíveis. (mão de obra) | 0.475 | 22.68 | 10.77 |
| mo064 | h | Ajudante de instalador de revestimentos flexíveis. (mão de obra) | 0.238 | 22.13 | 5.27 |
| % | % | Custos directos complementares | 2 % | 54.78 | 1.10 |
|  |  | Custos directos |  |  | 55.88 |
