# Traçado de linhas de jogo em pista de futsal, sobre pavimento vinílico desportivo indoor, com tinta de poliuretano

- Propriedade do ficheiro: CYPE INGENIEROS, S.A.
- Formato: FIEBDC-3/2002
- Moeda: EUR
- Custos indirectos: 3.00 %
- IVA: 23.00 %

## R Revestimentos

### RS Pavimentos

#### RSH Desportivos indoor

**RSH100** Ud Traçado de linhas de jogo em pista de futsal, sobre pavimento vinílico desportivo indoor, com tinta de poliuretano.
Fornecimento e aplicação, sobre pavimento vinílico desportivo indoor, de tinta de poliuretano, para a marcação das linhas de jogo em pista de futsal. Incluindo p/p de limpeza prévia do pó existente na sua superfície, marcação e colocação de fita adesiva no pavimento a ambos os lados das linhas de jogo.
Inclui: Limpeza geral da superfície suporte. Marcação. Colocação de guias. Aplicação da tinta.
Critério de medição de projecto: Número de unidades previstas, segundo documentação gráfica de Projecto.
Critério de medição de obra: Medir-se-á o número de unidades realmente executadas segundo especificações de Projecto.

| Código | Un | Descrição | Rendimento | Preço | Importância |
|---|---|---|---|---|---|
| mt27pdj030 | kg | Tinta de poliuretano para traçado de linhas de jogo sobre pavimento vinílico desportivo indoor, para aplicar com pincel. (material) | 5.200 | 6.50 | 33.80 |
| mt27wav020a | m | Fita adesiva de pintor. (material) | 220.000 | 0.10 | 22.00 |
| mo026 | h | Oficial de 1ª instalador de revestimentos flexíveis. (mão de obra) | 7.424 | 17.19 | 127.62 |
| mo064 | h | Ajudante de instalador de revestimentos flexíveis. (mão de obra) | 7.424 | 16.81 | 124.80 |
| % | % | Custos directos complementares | 2 % | 308.22 | 6.16 |
|  |  | Custos directos |  |  | 314.38 |
