# Pavimento contínuo para interiores realizado através da aplicação de recobrimento liso para superfícies decorativas, sobre pavimento interior de betão (não incluído neste preço)

- Propriedade do ficheiro: CYPE INGENIEROS, S.A.
- Formato: FIEBDC-3/2002
- Moeda: EUR
- Custos indirectos: 3.00 %
- IVA: 23.00 %

## R Revestimentos

### RS Pavimentos

#### RSN Contínuos de betão

**RSN010** m² Pavimento contínuo para interiores realizado através da aplicação de recobrimento liso para superfícies decorativas, sobre pavimento interior de betão (não incluído neste preço).
Formação de pavimento contínuo liso para interiores formado por um sistema epoxídico bicomponente, livre de dissolventes, pigmentado e com agregados minerais, obtido pela aplicação sucessiva de duas camadas de tinta bicomponente à base de resinas epóxi, de alta aderência a suportes hidráulicos, espalhadas à mão com rodo de borracha ou rolo, abrasão Taber a seco < 0,2 g e rendimento aproximado de 0,3 kg/m² por camada; polvilhamento até saturação de flakes (partículas laminadas, com forma de flocos ou escamas), de PVA (acetato de polivinil), com um rendimento aproximado de 0,5 kg/m²; varredela e/ou aspiração de PVA excedente; e camada de vedação com tinta bicomponente incolor à base de resinas epóxi, espalhada à mão com rolo, com um rendimento aproximado de 0,5 kg/m², com uma espessura total aproximada de 0,3 mm, sobre pavimento interior de betão afagado mecanicamente (não incluído neste preço).
Inclui: Limpeza e preparação do suporte. Implantação das juntas e panos de trabalho. Aplicação da camada de primário. Aplicação da camada de argamassa. Aplicação da camada de vedante. Limpeza final da superfície acabada.
Critério de medição de projecto: Superfície medida segundo documentação gráfica de Projecto.
Critério de medição de obra: Medir-se-á a superfície realmente executada segundo especificações de Projecto.

| Código | Un | Descrição | Rendimento | Preço | Importância |
|---|---|---|---|---|---|
| mt47adc160a | kg | Tinta bicomponente à base de resinas epóxi. (material) | 0.600 | 6.47 | 3.88 |
| mt47adc190a | kg | Flakes (partículas laminadas, com forma de flocos ou escamas), de PVA (acetato de polivinil). (material) | 0.500 | 7.27 | 3.64 |
| mt47adc200a | kg | Tinta bicomponente incolor à base de resinas epóxi. (material) | 0.500 | 9.56 | 4.78 |
| mo020 | h | Oficial de 1ª construção. (mão de obra) | 0.335 | 16.85 | 5.64 |
| mo077 | h | Ajudante de construção. (mão de obra) | 0.395 | 16.45 | 6.50 |
| mo113 | h | Operário não qualificado construção. (mão de obra) | 0.395 | 15.82 | 6.25 |
| % | % | Custos directos complementares | 2 % | 30.69 | 0.61 |
|  |  | Custos directos |  |  | 31.30 |
