# Tecto falso amovível de placas de gesso laminado

- Propriedade do ficheiro: CYPE INGENIEROS, S.A.
- Formato: FIEBDC-3/2002
- Moeda: EUR
- Custos indirectos: 3.00 %
- IVA: 23.00 %

## R Revestimentos

### RT Tectos falsos em interiores

#### RTD Amovíveis, de placas de gesso laminado

**RTD020** m² Tecto falso amovível de placas de gesso laminado.
Tecto falso amovível suspenso, decorativo, situado a uma altura menor de 4 m, constituído por: ESTRUTURA: perfis à vista, de aço galvanizado, com sola de 24 mm de largura, compreendendo perfis primários e secundários, suspensos da laje ou elemento de suporte com varões e suspensões; PLACAS: placas de gesso laminado, acabamento sem revestir, de 1200x600x9,5 mm, de superfície lisa. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12psg220 | Ud | Fixação composta por bucha e parafuso 5x27. (material) | 0.840 | 0.06 | 0.05 |
| mt12psg190 | Ud | Varão de suspensão. (material) | 0.840 | 0.37 | 0.31 |
| mt12psg210a | Ud | Suspensão para tectos falsos suspensos. (material) | 0.840 | 0.36 | 0.30 |
| mt12psg210b | Ud | Seguro para a fixação da suspensão, em tectos falsos suspensos. (material) | 0.840 | 0.04 | 0.03 |
| mt12psg210c | Ud | Ligação superior para fixar o varão à suspensão, em tectos falsos suspensos. (material) | 0.840 | 0.56 | 0.47 |
| mt12psg200a | m | Perfil primário 24x38x3700 mm, de aço galvanizado, segundo EN 13964. (material) | 0.840 | 1.89 | 1.59 |
| mt12psg200b | m | Perfil secundário 24x32x600 mm, de aço galvanizado, segundo EN 13964. (material) | 0.840 | 1.89 | 1.59 |
| mt12psg200c | m | Perfil secundário 24x32x1200 mm, de aço galvanizado, segundo EN 13964. (material) | 1.670 | 1.88 | 3.14 |
| mt12psg200d | m | Perfil angular 25x25x3000 mm, de aço galvanizado, segundo EN 13964. (material) | 0.400 | 1.75 | 0.70 |
| mt12psg020a | m² | Placa de gesso laminado, acabamento sem revestir, de 1200x600x9,5 mm, de superfície lisa, para tectos falsos amovíveis, segundo EN 13964. (material) | 1.020 | 5.30 | 5.41 |
| op00fre010 |  | Fresadora. | 1.000 | 0.00 | 0.00 |
| op00ato010 |  | Aparafusadora. | 1.000 | 0.00 | 0.00 |
| mo015 | h | Oficial de 1ª montador de tectos falsos. (mão de obra) | 0.266 | 23.31 | 6.20 |
| mo082 | h | Ajudante de montador de tectos falsos. (mão de obra) | 0.266 | 22.13 | 5.89 |
| % | % | Custos directos complementares | 2 % | 25.68 | 0.51 |
|  |  | Custos directos |  |  | 26.19 |
