# Tecto falso amovível de grelha metálica

- Propriedade do ficheiro: CYPE INGENIEROS, S.A.
- Formato: FIEBDC-3/2002
- Moeda: EUR
- Custos indirectos: 3.00 %
- IVA: 23.00 %

## R Revestimentos

### RT Tectos falsos em interiores

#### RTL Amovíveis, metálicos

**RTL035** m² Tecto falso amovível de grelha metálica.
Tecto falso amovível suspenso, situado a uma altura menor de 4 m, constituído por: ESTRUTURA: travejamento metálico oculto de perfis de 40 mm de altura; GRELHA METÁLICA: grelha de alumínio pré-lacada no forno, autoportante, com nervuras de 40 mm de altura formando células de 50x50 mm, fabricada em módulos de 600x600 mm, cor branca. Inclusive fixações para a ancoragem dos perfis e acessórios de montagem.
Inclui: Marcação dos eixos principais de suspensão. Sinalização dos pontos de ancoragem à laje ou elemento de suporte. Disposição das grelhas. Resolução de encontros e pontos singulares. Execução de aberturas para recepção de possíveis elementos de ancoragem e/ou instalações.
Critério de medição de projecto: Superfície medida entre paramentos, segundo documentação gráfica de Projecto, sem descontar aberturas para instalações.
Critério de medição de obra: Medir-se-á a superfície realmente executada segundo especificações de Projecto, sem descontar aberturas para instalações.

| Código | Un | Descrição | Rendimento | Preço | Importância |
|---|---|---|---|---|---|
| mt12fra010aa | m² | Grelha de alumínio pré-lacada no forno, autoportante, com nervuras de 40 mm de altura formando células de 50x50 mm, fabricada em módulos de 600x600 mm, cor branca, para tectos falsos amovíveis. (material) | 1.020 | 49.70 | 50.69 |
| mt12fra110ab | m | Perfil de alumínio pré-lacado no forno, de 40 mm de altura e 600 mm de comprimento, cor branca, para tectos falsos amovíveis. (material) | 1.680 | 1.46 | 2.45 |
| mt12fra110cb | m | Perfil de alumínio pré-lacado no forno, de 40 mm de altura e 2400 mm de comprimento, cor branca, para tectos falsos amovíveis. (material) | 1.680 | 1.46 | 2.45 |
| mt12fra111a | Ud | Peça de união entre perfis de sustentação de grelhas metálicas, de aço galvanizado, para tectos falsos amovíveis. (material) | 0.700 | 0.20 | 0.14 |
| mt12psg210a | Ud | Suspensão para tectos falsos suspensos. (material) | 1.050 | 0.36 | 0.38 |
| mt12psg210b | Ud | Seguro para a fixação da suspensão, em tectos falsos suspensos. (material) | 1.050 | 0.04 | 0.04 |
| mt12psg210c | Ud | Ligação superior para fixar o varão à suspensão, em tectos falsos suspensos. (material) | 1.050 | 0.56 | 0.59 |
| mt12psg190 | Ud | Varão de suspensão. (material) | 1.050 | 0.37 | 0.39 |
| mt12psg220 | Ud | Fixação composta por bucha e parafuso 5x27. (material) | 1.050 | 0.06 | 0.06 |
| op00ato010 |  | Aparafusadora. | 1.000 | 0.00 | 0.00 |
| mo015 | h | Oficial de 1ª montador de tectos falsos. (mão de obra) | 0.278 | 23.31 | 6.48 |
| mo082 | h | Ajudante de montador de tectos falsos. (mão de obra) | 0.278 | 22.13 | 6.15 |
| % | % | Custos directos complementares | 2 % | 69.82 | 1.40 |
|  |  | Custos directos |  |  | 71.22 |
