# Sanca em degrau múltiplo de escaiola, para decoração perimetral de tecto

- Propriedade do ficheiro: CYPE INGENIEROS, S.A.
- Formato: FIEBDC-3/2002
- Moeda: EUR
- Custos indirectos: 3.00 %
- IVA: 23.00 %

## R Revestimentos

### RT Tectos falsos em interiores

#### RTP Pré-fabricados de escaiola

**RTP035** m Sanca em degrau múltiplo de escaiola, para decoração perimetral de tecto.
Sanca em degrau múltiplo de escaiola, de 5x5x5x120 cm, para decoração perimetral de tecto, fixado com cola para escaiola. Inclusive acessórios de fixação.
Inclui: Marcação do traçado da sanca em degrau múltiplo nos paramentos. Disposição e corte das peças. Humidificação da base de fixação. Espalhamento da cola. Colocação e enchimento das juntas das peças. Correcção de falhas de encontros entre peças, esquinas e cantos.
Critério de medição de projecto: Comprimento medido segundo documentação gráfica de Projecto.
Critério de medição de obra: Medir-se-á o comprimento realmente executado segundo especificações de Projecto.

| Código | Un | Descrição | Rendimento | Preço | Importância |
|---|---|---|---|---|---|
| mt12rea070a | m | Sanca em degrau múltiplo de escaiola, de 5x5x5x120 cm. (material) | 1.050 | 8.26 | 8.67 |
| mt09eyc030 | kg | Cola para escaiola. (material) | 0.090 | 0.35 | 0.03 |
| mo035 | h | Oficial de 1ª escaiolador. (mão de obra) | 0.174 | 22.68 | 3.95 |
| % | % | Custos directos complementares | 2 % | 12.65 | 0.25 |
|  |  | Custos directos |  |  | 12.90 |
