# Preparação de superfície de betão através da projecção de água à pressão

- Propriedade do ficheiro: CYPE INGENIEROS, S.A.
- Formato: FIEBDC-3/2002
- Moeda: EUR
- Custos indirectos: 3.00 %
- IVA: 23.00 %

## R Revestimentos

### RY Preparações, protecções, reparações e reforços de revestimentos

#### RYP Preparações

**RYP110** m² Preparação de superfície de betão através da projecção de água à pressão.
Preparação de superfície de betão através da projecção de água à pressão, de 200 a 300 bar, eliminando todos os restos de sujidade, gorduras e pó do suporte, deixando o poro aberto.
Inclui: Montagem da protecção contra a água. Aplicação mecânica do jacto de água. Desmontagem do equipamento. Limpeza da superfície suporte. Recolha da água e dos restos gerados num depósito de sedimentação. Carga do depósito de sedimentação para camião ou contendor.
Critério de medição de projecto: Superfície medida segundo documentação gráfica de Projecto.
Critério de medição de obra: Medir-se-á a superfície realmente executada segundo especificações de Projecto.

| Código | Un | Descrição | Rendimento | Preço | Importância |
|---|---|---|---|---|---|
| mq08lch020a | h | Equipamento de jacto de água à pressão. (equipamento) | 0.104 | 5.77 | 0.60 |
| mq08gel010k | h | Grupo electrogéneo insonorizado, trifásico, de 45 kVA de potência. (equipamento) | 0.104 | 5.38 | 0.56 |
| mo112 | h | Operário especializado construção. (mão de obra) | 0.099 | 21.98 | 2.18 |
| mo113 | h | Operário não qualificado construção. (mão de obra) | 0.099 | 21.45 | 2.12 |
| % | % | Custos directos complementares | 2 % | 5.46 | 0.11 |
|  |  | Custos directos |  |  | 5.57 |
