# Painel rígido para revestimento mural

- Propriedade do ficheiro: CYPE INGENIEROS, S.A.
- Formato: FIEBDC-3/2002
- Moeda: EUR
- Custos indirectos: 3.00 %
- IVA: 23.00 %

## S Equipamentos fixos e sinalização

### SD Protecções decorativas para interiores

#### SDR Painéis protectores para revestimentos murais

**SDR010** m² Painel rígido para revestimento mural.
Painel rígido protector de resinas reforçadas com fibra de vidro, para revestimento mural, de 1220x2440 mm e 2,2 mm de espessura, de cor marfim, fixado através de cola de poliuretano ao paramento vertical. Inclusive preparação e limpeza do paramento vertical, implantação dos painéis, formação de encontros, cortes do material, peças de remate, peças de esquina, peças especiais e acessórios de montagem.
Inclui: Preparação e limpeza do paramento vertical. Marcação e corte dos painéis. Aplicação da cola. Colocação dos painéis e das peças de terminação.
Critério de medição de projecto: Superfície medida segundo documentação gráfica de Projecto.
Critério de medição de obra: Medir-se-á a superfície realmente executada segundo especificações de Projecto.

| Código | Un | Descrição | Rendimento | Preço | Importância |
|---|---|---|---|---|---|
| mt53pdi040j | m² | Painel rígido protector de resinas reforçadas com fibra de vidro, de 1220x2440 mm e 2,2 mm de espessura, de cor marfim, Euroclasse C-s2, d0 de reacção ao fogo, segundo NP EN 13501-1, incluindo peças de remate, peças de esquina, peças especiais e acessórios de montagem. (material) | 1.050 | 37.88 | 39.77 |
| mt47adc110a | kg | Cola especial de poliuretano bicomponente. (material) | 0.300 | 4.67 | 1.40 |
| mo011 | h | Oficial de 1ª montador. (mão de obra) | 0.266 | 21.36 | 5.68 |
| mo080 | h | Ajudante de montador. (mão de obra) | 0.266 | 20.28 | 5.39 |
| % | % | Custos directos complementares | 2 % | 52.24 | 1.04 |
|  |  | Custos directos |  |  | 53.28 |
