# Papeleira para pensos higiénicos, de 50 litros de capacidade, de polipropileno branco e aço inoxidável AISI 304

- Propriedade do ficheiro: CYPE INGENIEROS, S.A.
- Formato: FIEBDC-3/2002
- Moeda: EUR
- Custos indirectos: 3.00 %
- IVA: 23.00 %

## S Equipamentos fixos e sinalização

### SM Casas de banho

#### SMA Acessórios

**SMA030** Ud Papeleira para pensos higiénicos, de 50 litros de capacidade, de polipropileno branco e aço inoxidável AISI 304.
Fornecimento de papeleira para pensos higiénicos, de 50 litros de capacidade, de polipropileno branco e aço inoxidável AISI 304, de 680x340x220 mm.
Critério de medição de projecto: Número de unidades previstas, segundo documentação gráfica de Projecto.
Critério de medição de obra: Medir-se-á o número de unidades realmente colocadas segundo especificações de Projecto.

| Código | Un | Descrição | Rendimento | Preço | Importância |
|---|---|---|---|---|---|
| mt31abj185a | Ud | Papeleira para pensos higiénicos, de 50 litros de capacidade, de polipropileno branco e aço inoxidável AISI 304, de 680x340x220 mm. (material) | 1.000 | 51.87 | 51.87 |
| mo105 | h | Ajudante de canalizador. (mão de obra) | 0.062 | 16.42 | 1.02 |
| % | % | Custos directos complementares | 2 % | 52.89 | 1.06 |
|  |  | Custos directos |  |  | 53.95 |
