# Emboço de paramento vertical

- Propriedade do ficheiro: CYPE INGENIEROS, S.A.
- Formato: FIEBDC-3/2002
- Moeda: EUR
- Custos indirectos: 3.00 %
- IVA: 23.00 %

## U Infra-estruturas no logradouro

### UD Recintos desportivos

#### UDV Revestimentos

**UDV015** m² Emboço de paramento vertical.
Formação de revestimento contínuo de argamassa de cimento, confeccionada em obra, com aditivo hidrófugo, dosificação 1:4, com pré-execução de mestras cada 2 m, de 20 mm de espessura, aplicado sobre emboço previamente executado de 2 a 4 mm de espessura com argamassa de cimento (não incluído neste preço) do paramento vertical exterior do campo de paddle, acabamento brunido com cimento CEM II/A-L 32,5 através da passagem da palustra até conseguir uma superfície lisa. Inclusive limpeza da superfície suporte, malha de reforço, formação de cantos, arestas, remates, elementos especiais e utilização de andaimes.
Inclui: Limpeza da superfície suporte. Humidificação do paramento a revestir, eliminando saliências de argamassa, pó, etc. Formação de camada prévia de aderência. Formação com argamassa de cantos e arestas. Colocação de réguas verticais nos extremos e arestas do paramento. Colocação de um fio entre as réguas. Colocação de tentos e execução de mestras. Aplicação da pasta entre as mestras. Alisamento do paramento passando uma régua sobre as mestras. Acabamento da superfície. Cura da argamassa.
Critério de medição de projecto: Superfície medida segundo documentação gráfica de Projecto.
Critério de medição de obra: Medir-se-á a superfície realmente executada segundo especificações de Projecto.

| Código | Un | Descrição | Rendimento | Preço | Importância |
|---|---|---|---|---|---|
| mt09var010a | m² | Rede para armar argamassas. (material) | 1.100 | 0.69 | 0.76 |
| mt08aaa010a | m³ | Água. (material) | 0.006 | 1.50 | 0.01 |
| mt01arg005a | t | Areia de pedreira, para argamassa preparada em obra. (material) | 0.030 | 18.00 | 0.54 |
| mt08cem011a | kg | Cimento Portland CEM II/B-L 32,5 R, cor cinzento, em sacos, segundo NP EN 197-1. (material) | 7.600 | 0.10 | 0.76 |
| mt08adt010 | kg | Aditivo hidrófugo para impermeabilização de argamassas ou betões. (material) | 0.152 | 1.20 | 0.18 |
| mt08cem020a | kg | Cimento Portland CEM II/A-L 32,5 R, em sacos, segundo NP EN 197-1. (material) | 4.000 | 0.09 | 0.36 |
| mq06hor010 | h | Betoneira eléctrica com uma capacidade de amassadura de 160 l. (equipamento) | 0.016 | 3.45 | 0.06 |
| mo041 | h | Oficial de 1ª construção de obra civil. (mão de obra) | 0.443 | 22.68 | 10.05 |
| mo087 | h | Ajudante de construção de obra civil. (mão de obra) | 0.399 | 22.13 | 8.83 |
| % | % | Custos directos complementares | 2 % | 21.55 | 0.43 |
|  |  | Custos directos |  |  | 21.98 |
