# Poste de iluminação viária composto de poste de 6 m de altura, e luminária decorativa com difusor de plástico e lâmpada de vapor de sódio a alta pressão de 70 watts

- Propriedade do ficheiro: CYPE INGENIEROS, S.A.
- Formato: FIEBDC-3/2002
- Moeda: EUR
- Custos indirectos: 3.00 %
- IVA: 23.00 %

## U Infra-estruturas no logradouro

### UI Iluminacão exterior

#### UIV Iluminação viária

**UIV010** Ud Poste de iluminação viária composto de poste de 6 m de altura, e luminária decorativa com difusor de plástico e lâmpada de vapor de sódio a alta pressão de 70 watts.
Fornecimento e montagem de poste de iluminação viária composto de poste troncocónico de 6 m de altura, construído em chapa de aço galvanizado de 3 mm de espessura, provido de caixa de ligação e protecção, condutor interior para 0,6/1,0 kV, vareta de terra, caixa de passagem e derivação de 40x40x60 cm, provida de aro e tampa de ferro fundido, ancoragem com pernos ao pedestal de fundação realizado com betão simples C20/25 (X0(P); D25; S2; Cl 1,0); e luminária decorativa com difusor de plástico e lâmpada de vapor de sódio a alta pressão de 70 watts de potência, forma troncopiramidal ensamblado ao suporte. Inclusive p/p de fundação, acessórios, elementos de ancoragem, equipamento de acendimento e ligação. Totalmente instalado.
Inclui: Formação de fundação de betão simples. Preparação da superfície de apoio. Fixação do poste. Colocação de acessórios. Ligação. Limpeza do elemento.
Critério de medição de projecto: Número de unidades previstas, segundo documentação gráfica de Projecto.
Critério de medição de obra: Medir-se-á o número de unidades realmente executadas segundo especificações de Projecto.

| Código | Un | Descrição | Rendimento | Preço | Importância |
|---|---|---|---|---|---|
| mt34www030a | Ud | Fundação com betão C20/25 (X0(P); D25; S2; Cl 1,0) para ancoragem de poste de 3 a 6 m de altura, inclusive placa e pernos de ancoragem. (material) | 1.000 | 83.50 | 83.50 |
| mt34www020 | Ud | Caixa de passagem e derivação de 40x40x60 cm, provida de aro e tampa de ferro fundido. (material) | 1.000 | 73.90 | 73.90 |
| mt34www040 | Ud | Caixa de ligação e protecção, com fusíveis. (material) | 1.000 | 6.01 | 6.01 |
| mt34www050 | m | Condutor isolado de cobre para 0,6/1 kV de 2x2,5 mm². (material) | 8.000 | 0.42 | 3.36 |
| mt35ttc010b | m | Condutor de cobre nu, de 35 mm². (material) | 2.000 | 2.81 | 5.62 |
| mt35tte010b | Ud | Eléctrodo para rede de terra cobreado com 300 µm, fabricado em aço, de 15 mm de diâmetro e 2 m de comprimento. (material) | 1.000 | 18.00 | 18.00 |
| mt34xes010d | Ud | Poste recto de aço galvanizado, pintado, altura 6 m. Segundo EN 40-5. (material) | 1.000 | 189.62 | 189.62 |
| mt34est020a | Ud | Luminária decorativa com difusor de plástico, com lâmpada de vapor de sódio a alta pressão, VSAP 70 W, forma troncopiramidal e embutida no suporte. (material) | 1.000 | 97.29 | 97.29 |
| mt34www010 | Ud | Material auxiliar para iluminação exterior. (material) | 1.000 | 0.81 | 0.81 |
| mq04cag010c | h | Camião com grua de carga máxima 12 t. (equipamento) | 1.172 | 58.55 | 68.62 |
| mo041 | h | Oficial de 1ª construção de obra civil. (mão de obra) | 2.179 | 16.85 | 36.72 |
| mo087 | h | Ajudante de construção de obra civil. (mão de obra) | 2.179 | 16.45 | 35.84 |
| mo003 | h | Oficial de 1ª electricista. (mão de obra) | 0.763 | 17.41 | 13.28 |
| mo102 | h | Ajudante de electricista. (mão de obra) | 0.763 | 16.42 | 12.53 |
| % | % | Custos directos complementares | 2 % | 645.10 | 12.90 |
|  |  | Custos directos |  |  | 658.00 |
