# Conjunto de duas peças pré-fabricadas de betão para formação de bordadura de delimitação de caldeira de árvore quadrado, de 90x90 cm e 60 cm de diâmetro interior, cinzento

- Propriedade do ficheiro: CYPE INGENIEROS, S.A.
- Formato: FIEBDC-3/2002
- Moeda: EUR
- Custos indirectos: 3.00 %
- IVA: 23.00 %

## U Infra-estruturas no logradouro

### UM Mobiliário urbano

#### UMA Protecções de caldeiras de árvores

**UMA010** Ud Conjunto de duas peças pré-fabricadas de betão para formação de bordadura de delimitação de caldeira de árvore quadrado, de 90x90 cm e 60 cm de diâmetro interior, cinzento.
Formação de bordadura de delimitação de caldeira de árvore quadrado, através do conjunto de duas peças pré-fabricadas de betão, de 90x90 cm e 60 cm de diâmetro interior, cinzento, apoiado sobre uma base de betão C20/25 (X0(P); D25; S2; Cl 1,0) de 15 cm de espessura, a realizar sobre uma base firme existente, não incluída neste preço. Inclusive escavação e enchimento de juntas com argamassa de cimento, confeccionada em obra, dosificação 1:6.
Inclui: Marcação de alinhamentos e níveis. Escavação. Betonagem e espalhamento do betão. Colocação das peças. Assentamento e nivelamento. Enchimento de juntas com argamassa.
Critério de medição de projecto: Número de unidades previstas, segundo documentação gráfica de Projecto.
Critério de medição de obra: Medir-se-á o número de unidades realmente executadas segundo especificações de Projecto.

| Código | Un | Descrição | Rendimento | Preço | Importância |
|---|---|---|---|---|---|
| mt10hmf020fa | m³ | Betão simples C20/25 (X0(P); D25; S2; Cl 1,0), fabricado em central, segundo NP EN 206-1. (material) | 0.090 | 93.72 | 8.43 |
| mt08aaa010a | m³ | Água. (material) | 0.006 | 1.50 | 0.01 |
| mt01arg005a | t | Areia de pedreira, para argamassa preparada em obra. (material) | 0.002 | 18.00 | 0.04 |
| mt08cem011a | kg | Cimento Portland CEM II/B-L 32,5 R, cor cinzento, em sacos, segundo NP EN 197-1. (material) | 0.250 | 0.10 | 0.03 |
| mt52alc010a | Ud | Conjunto de duas peças pré-fabricadas de betão para formação de bordadura de delimitação de caldeira de árvore quadrado, de 90x90 cm e 60 cm de diâmetro interior, cinzento. (material) | 1.000 | 52.40 | 52.40 |
| mq06hor010 | h | Betoneira. (equipamento) | 0.006 | 1.68 | 0.01 |
| au00auh040 |  | Vibrador de betão, eléctrico. | 1.000 | 0.00 | 0.00 |
| mo041 | h | Oficial de 1ª construção de obra civil. (mão de obra) | 0.277 | 18.85 | 5.22 |
| mo087 | h | Ajudante de construção de obra civil. (mão de obra) | 0.148 | 18.40 | 2.72 |
| % | % | Custos directos complementares | 2 % | 68.86 | 1.38 |
|  |  | Custos directos |  |  | 70.24 |
