# Grade modular de aço laminado a quente, de 3,00x0,75 m, acabamento em cor vermelho telha, com textura férrea, ancorada entre pilastras de obra

- Propriedade do ficheiro: CYPE INGENIEROS, S.A.
- Formato: FIEBDC-3/2002
- Moeda: EUR
- Custos indirectos: 3.00 %
- IVA: 23.00 %

## U Infra-estruturas no logradouro

### UV Vedações

#### UVV Grades modulares

**UVV020** m Grade modular de aço laminado a quente, de 3,00x0,75 m, acabamento em cor vermelho telha, com textura férrea, ancorada entre pilastras de obra.
Grade modular de aço laminado a quente, de 3,00x0,75 m, acabamento em cor vermelho telha, com textura férrea, constituída por malha, fecho através de estribo, aro simples e sistema de fixação lateral com furo directo no aro para aparafusar a pilastras de obra. Protecção do conjunto através de galvanização a quente de grande resistência antioxidante; tratamento desengordurante e fosfatado; lacado em estufa com poliéster ferro-texturado de cor vermelho telha. Máxima aderência do revestimento exterior. Totalmente montado em obra. Inclusive p/p de todos os elementos necessários para a sua colocação (parafusos, acessórios, etc.).
Inclui: Marcação de alinhamentos e níveis. Marcação dos pontos de ancoragem. Preparação dos pontos de ancoragem. Disposição dos tramos da grade. Aprumo e nivelamento dos tramos. Fixação dos tramos através da ancoragem dos seus elementos.
Critério de medição de projecto: Comprimento medido entre eixos, segundo documentação gráfica de Projecto.
Critério de medição de obra: Medir-se-á, a eixos, o comprimento realmente executado segundo especificações de Projecto.

| Código | Un | Descrição | Rendimento | Preço | Importância |
|---|---|---|---|---|---|
| mt26aae020i | m | Grade modular de aço laminado a quente, de 3,00x0,75 m, acabamento em cor vermelho telha, com textura férrea, inclusive complementos e acessórios de montagem. (material) | 1.000 | 126.97 | 126.97 |
| op00tal010 |  | Berbequim. | 1.000 | 0.00 | 0.00 |
| op00ato010 |  | Aparafusadora. | 1.000 | 0.00 | 0.00 |
| mo018 | h | Oficial de 1ª serralheiro. (mão de obra) | 0.557 | 18.74 | 10.44 |
| mo059 | h | Ajudante de serralheiro. (mão de obra) | 0.557 | 18.04 | 10.05 |
| % | % | Custos directos complementares | 2 % | 147.46 | 2.95 |
|  |  | Custos directos |  |  | 150.41 |
