# Pavimento técnico acessível

- Propriedade do ficheiro: CYPE INGENIEROS, S.A.
- Formato: FIEBDC-3/2002
- Moeda: EUR
- Custos indirectos: 0.03 %
- IVA: 23.00 %

## U Infra-estruturas no logradouro

### UX Pavimentos

#### UXN Técnicos

**UXN020** m² Pavimento técnico acessível, para exterior, composto por painéis autoportantes de 600x600 mm e 24 mm de espessura, formados por um suporte base de material porcelânico, de 10,5 mm de espessura, uma camada de acabamento de grés porcelânico, estilo têxtil "PORCELANATTO", de 596x596 mm e 10,5 mm de espessura, e uma malha de fibra ignífuga colocada entre ambas as peças, aderida com resinas sintéticas, apoiados sobre pés reguláveis de polipropileno com carga mineral, de cor preto, com base redonda, modelo SRE-55/75 "TAU CERÁMICA", para alturas entre 55 e 75 mm.
Fornecimento e colocação de pavimento técnico acessível, para exterior, formado por painéis autoportantes de 600x600 mm e 24 mm de espessura, formados por um suporte base de material porcelânico, de 10,5 mm de espessura, uma camada de acabamento de grés porcelânico, estilo têxtil "PORCELANATTO", de 596x596 mm e 10,5 mm de espessura, e uma malha de fibra ignífuga colocada entre ambas as peças, aderida com resinas sintéticas, apoiados sobre pés reguláveis de polipropileno com carga mineral, de cor preto, com base redonda, modelo SRE-55/75 "TAU CERÁMICA", para alturas entre 55 e 75 mm, fixados à superfície de apoio através de parafusos. Incluindo p/p de preparação da superfície de apoio dos pedestais através de aspiração e limpeza de entulho, implantação e fixação dos pedestais ao pavimento e fixação do apoio do painel sobre o pedestal com poliuretano aplicado com pistola. Totalmente montado.
Inclui: Implantação dos eixos dos pedestais e marcação de níveis. Colocação, nivelação e fixação de pedestais. Colocação e fixação dos painéis.
Critério de medição de projecto: Superfície útil, medida segundo documentação gráfica de Projecto. Não foi incrementada a medição por perdas, uma vez que na composição se considerou 5% a mais.
Critério de medição de obra: Medir-se-á a superfície realmente executada segundo especificações de Projecto.

| Código | Un | Descrição | Rendimento | Preço | Importância |
|---|---|---|---|---|---|
| mt12pct030ra | Ud | Pé regulável de polipropileno com carga mineral, de cor preto, com base redonda, modelo SRE-55/75 "TAU CERÁMICA", para alturas entre 55 e 75 mm. (material) | 3.000 | 4.80 | 14.40 |
| mt23ppb011 | Ud | Parafuso de aço 19/22 mm. (material) | 32.000 | 0.02 | 0.64 |
| mt13blw110 | Ud | Aerossol com 750 cm³ de espuma de poliuretano, de 25 kg/m³ de densidade, 150% de expansão, 18 N/cm² de resistência à tracção e 20 N/cm² de resistência à flexão, condutibilidade térmica 0,04 W/(m°C), estável de -40°C a 100°C; aplicável com pistola; segundo EN 13165. (material) | 0.100 | 9.20 | 0.92 |
| mt12pct016a | m² | Painel autoportante para pavimento técnico acessível, de 600x600 mm e 24 mm de espessura, formado por um suporte base de material porcelânico, de 10,5 mm de espessura, uma camada de acabamento de grés porcelânico, estilo têxtil "PORCELANATTO", de 596x596 mm e 10,5 mm de espessura, classificação 2/2/A/2, segundo NP EN 12825, e uma malha de fibra ignífuga colocada entre ambas as peças, aderida com resinas sintéticas, para garantir a rigidez do conjunto. (material) | 1.050 | 69.00 | 72.45 |
| op00sie030 |  | Serra de disco de diamante, para mesa de trabalho, de corte húmido. | 1.000 | 0.00 | 0.00 |
| mo010 | h | Oficial de 1ª montador. (mão de obra) | 0.469 | 17.41 | 8.17 |
| mo075 | h | Ajudante de montador. (mão de obra) | 0.469 | 16.45 | 7.72 |
| % | % | Custos directos complementares | 2 % | 104.30 | 2.09 |
|  |  | Custos directos |  |  | 106.39 |
