# Pavimento técnico acessível "KLINKERTECH"

- Propriedade do ficheiro: CYPE INGENIEROS, S.A.
- Formato: FIEBDC-3/2002
- Moeda: EUR
- Custos indirectos: 3.00 %
- IVA: 23.00 %

## U Infra-estruturas no logradouro

### UX Pavimentos

#### UXN Elevados

**UXN040** m² Pavimento técnico acessível "KLINKERTECH", para exterior, composto por painéis cerâmicos autoportantes de 400x400 mm e 20 mm de espessura, de grés extrudido, com núcleo aligeirado através de células, série Toletum, cor Tajo, acabamento mate, apoiados sobre pés reguláveis de polipropileno com carga mineral, de cor preto, com base redonda, modelo SRE-65/100 "KLINKERTECH", para alturas entre 65 e 100 mm.
Fornecimento e colocação de pavimento técnico acessível "KLINKERTECH", para exterior, formado por painéis cerâmicos autoportantes de 400x400 mm e 20 mm de espessura, de grés extrudido, com núcleo aligeirado através de células, série Toletum, cor Tajo, acabamento mate, apoiados sobre pés reguláveis de polipropileno com carga mineral, de cor preto, com base redonda, modelo SRE-65/100 "KLINKERTECH", para alturas entre 65 e 100 mm, fixados à superfície de apoio através de parafusos. Incluindo p/p de preparação da superfície de apoio dos pedestais através de aspiração e limpeza de entulho, implantação e fixação dos pedestais ao pavimento e fixação do apoio do painel sobre o pedestal com poliuretano aplicado com pistola. Totalmente montado.
Inclui: Implantação dos eixos dos pedestais e marcação de níveis. Colocação, nivelação e fixação de pedestais.
Critério de medição de projecto: Superfície útil, medida segundo documentação gráfica de Projecto. Não foi incrementada a medição por perdas, uma vez que na composição se considerou 5% a mais.
Critério de medição de obra: Medir-se-á a superfície realmente executada segundo especificações de Projecto.

| Código | Un | Descrição | Rendimento | Preço | Importância |
|---|---|---|---|---|---|
| mt12pct030Jb | Ud | Pé regulável de polipropileno com carga mineral, de cor preto, com base redonda, modelo SRE-65/100 "KLINKERTECH", para alturas entre 65 e 100 mm. (material) | 3.000 | 3.92 | 11.76 |
| mt23ppb011 | Ud | Parafuso de aço 19/22 mm. (material) | 32.000 | 0.02 | 0.64 |
| mt13blw110a | Ud | Aerossol com 750 cm³ de espuma de poliuretano, de 25 kg/m³ de densidade, 150% de expansão, 18 N/cm² de resistência à tracção e 20 N/cm² de resistência à flexão, condutibilidade térmica 0,04 W/(m°C), estável de -40°C a 100°C; aplicável com pistola; segundo EN 13165. (material) | 0.100 | 9.20 | 0.92 |
| mt12klt010c | m² | Painéis cerâmicos autoportantes para o sistema de pavimento técnico acessível "KLINKERTECH", de 400x400 mm e 20 mm de espessura, de grés extrudido, com núcleo aligeirado através de células, série Toletum, cor Tajo, acabamento mate. (material) | 1.050 | 42.08 | 44.18 |
| op00sie030 |  | Serra de disco de diamante, para mesa de trabalho, de corte húmido. | 1.000 | 0.00 | 0.00 |
| mo011 | h | Oficial de 1ª montador. (mão de obra) | 0.408 | 17.41 | 7.10 |
| mo080 | h | Ajudante de montador. (mão de obra) | 0.408 | 16.45 | 6.71 |
| % | % | Custos directos complementares | 2 % | 71.31 | 1.43 |
|  |  | Custos directos |  |  | 72.74 |
