# Pavimento de placa elástica de segurança e protecção contra quedas

- Propriedade do ficheiro: CYPE INGENIEROS, S.A.
- Formato: FIEBDC-3/2002
- Moeda: EUR
- Custos indirectos: 3.00 %
- IVA: 23.00 %

## U Infra-estruturas no logradouro

### UX Pavimentos

#### UXS Sintéticos

**UXS030** m² Pavimento de placa elástica de segurança e protecção contra quedas, de borracha reciclada, com o bordo com ligação macho-fêmea, cor castanho, de 500x500x40 mm, colocado encaixando cada ladrilho com o seguinte, como um puzzle.
Fornecimento e instalação de pavimento de placa elástica de segurança e protecção contra quedas, com o bordo com ligação macho-fêmea, cor castanho, de 500x500x40 mm, composta por resinas de poliuretano, borracha reciclada triturada e pigmentos; colocado encaixando cada ladrilho com o seguinte, como um puzzle, sobre superfície base granular, asfáltica ou de betão (não incluída neste preço). Totalmente instalado.
Inclui: Marcação. Colocação dos ladrilhos.
Critério de medição de projecto: Superfície medida segundo documentação gráfica de Projecto.
Critério de medição de obra: Medir-se-á a superfície realmente executada segundo especificações de Projecto.

| Código | Un | Descrição | Rendimento | Preço | Importância |
|---|---|---|---|---|---|
| mt47adc411cd | m² | Placa elástica de segurança e protecção contra quedas, com o bordo com ligação macho-fêmea, cor castanho, de 500x500x40 mm, composta por resinas de poliuretano, borracha reciclada triturada e pigmentos, segundo NP EN 1177. (material) | 1.050 | 33.57 | 35.25 |
| mo040 | h | Oficial de 1ª construção de obra civil. (mão de obra) | 0.169 | 16.85 | 2.85 |
| mo085 | h | Ajudante de construção de obra civil. (mão de obra) | 0.169 | 16.45 | 2.78 |
| % | % | Custos directos complementares | 2 % | 40.88 | 0.82 |
|  |  | Custos directos |  |  | 41.70 |
