# Pavimento de placa elástica de segurança e protecção contra quedas

- Propriedade do ficheiro: CYPE INGENIEROS, S.A.
- Formato: FIEBDC-3/2002
- Moeda: EUR
- Custos indirectos: 3.00 %
- IVA: 23.00 %

## U Infra-estruturas no logradouro

### UX Pavimentos

#### UXS Sintéticos

**UXS030** m² Pavimento de placa elástica de segurança e protecção contra quedas, de borracha reciclada, cor castanho, de 500x500x60 mm, colocado colando os bordos de cada ladrilho ao seguinte com adesivo para juntas.
Fornecimento e instalação de pavimento de placa elástica de segurança e protecção contra quedas, cor castanho, de 500x500x60 mm, composta por resinas de poliuretano, borracha reciclada triturada e pigmentos. Inclusive p/p de adesivo para juntas, para colar os bordos de cada ladrilho com o seguinte, apoiados sobre a superfície base de betão, asfalto ou base granular compactada (não incluída neste preço) Totalmente instalado.
Inclui: Marcação. Colocação dos ladrilhos.
Critério de medição de projecto: Superfície medida segundo documentação gráfica de Projecto.
Critério de medição de obra: Medir-se-á a superfície realmente executada segundo especificações de Projecto.

| Código | Un | Descrição | Rendimento | Preço | Importância |
|---|---|---|---|---|---|
| mt47adc430 | kg | Adesivo para juntas, para pavimento de ladrilhos elásticos de borracha. (material) | 0.150 | 20.45 | 3.07 |
| mt47adc411kd | m² | Placa elástica de segurança e protecção contra quedas, cor castanho, de 500x500x60 mm, composta por resinas de poliuretano, borracha reciclada triturada e pigmentos, segundo NP EN 1177. (material) | 1.050 | 44.97 | 47.22 |
| mo040 | h | Oficial de 1ª construção de obra civil. (mão de obra) | 0.135 | 16.85 | 2.27 |
| mo085 | h | Ajudante de construção de obra civil. (mão de obra) | 0.135 | 16.45 | 2.22 |
| % | % | Custos directos complementares | 2 % | 54.78 | 1.10 |
|  |  | Custos directos |  |  | 55.88 |
