# Ensaio sobre uma amostra de perfil de alumínio para caixilharia, com determinação de: medidas e tolerâncias (inércia do perfil), qualidade da vedação da película de anodizado

- Propriedade do ficheiro: CYPE INGENIEROS, S.A.
- Formato: FIEBDC-3/2002
- Moeda: EUR
- Custos indirectos: 3.00 %
- IVA: 23.00 %

## X Controlo de qualidade e ensaios

### XC Caixilharias

#### XCM Metálica

**XCM010** Ud Ensaio sobre uma amostra de perfil de alumínio para caixilharia, com determinação de: medidas e tolerâncias (inércia do perfil), qualidade da vedação da película de anodizado.
Ensaios a realizar em laboratório acreditado na área técnica correspondente, sobre uma amostra, recolhida em obra, de perfil de alumínio utilizado na fabricação de caixilharia, para a determinação das seguintes características: medidas e tolerâncias (inércia do perfil) segundo NP EN 755-9, qualidade da vedação da película de anodizado segundo NP EN 12373-5 e NP EN 12373-6. Incluindo deslocamento à obra e relatório de resultados.
Inclui: Deslocamento à obra. Recolha de amostras. Realização dos ensaios. Redacção de relatório dos resultados dos ensaios realizados.
Critério de medição de projecto: Ensaio a realizar, segundo documentação do Plano de controlo de qualidade.

| Código | Un | Descrição | Rendimento | Preço | Importância |
|---|---|---|---|---|---|
| mt49des010 | Ud | Repercussão por deslocamento à obra para a recolha de amostras. (material) | 1.000 | 0.74 | 0.74 |
| mt49alc020 | Ud | Recolha em obra de amostras de elementos de caixilharia de alumínio anodizado. (material) | 1.000 | 32.02 | 32.02 |
| mt49alc080 | Ud | Ensaio para determinar as medidas e tolerâncias de um perfil de alumínio anodizado (inércia), segundo NP EN 755-9. (material) | 1.000 | 71.71 | 71.71 |
| mt49alc070 | Ud | Ensaio para determinar a qualidade de vedação da camada de anodizado, segundo NP EN 12373-5 e NP EN 12373-6. (material) | 1.000 | 138.01 | 138.01 |
| mt49alc030 | Ud | Relatório de resultados dos ensaios realizados sobre uma amostra de caixilharia de alumínio anodizado. (material) | 1.000 | 96.06 | 96.06 |
| % | % | Custos directos complementares | 2 % | 338.54 | 6.77 |
|  |  | Custos directos |  |  | 345.31 |
