# Unidade água-água, bomba de calor geotérmica, para arrefecimento

- Propriedade do ficheiro: CYPE INGENIEROS, S.A.
- Formato: FIEBDC-3/2002
- Moeda: EUR
- Custos indirectos: 3.00 %
- IVA: 23.00 %

## Z Reabilitação energética

### ZC Aquecimento, climatização e A.Q.S.

#### ZCV Unidades centrais de climatização

**ZCV205** Ud Unidade água-água, bomba de calor geotérmica, para arrefecimento.
Reabilitação energética de edifício através da colocação, em substituição de equipamento existente, de unidade água-água de arrefecimento, geotérmica, alimentação trifásica a 400 V, potência calorífica nominal 40,46 kW (temperatura de entrada da água ao condensador 40°C, temperatura de saída da água do condensador 45°C, temperatura de entrada da água o evaporador 12°C, temperatura de saída da água do evaporador 7°C), potência frigorífica nominal 34,5 kW (temperatura de entrada da água o evaporador 12°C, temperatura de saída da água do evaporador 7°C, temperatura de entrada da água ao condensador 30°C, temperatura de saída da água do condensador 35°C) (EER 4,29), potência sonora 67 dBA, dimensões 1201x883x798 mm, peso 240 kg, para gás R-410A, com envolvente e painéis de chapa de aço galvanizado, compressores herméticos de tipo scroll, suportes anti-vibratórios, permutadores de placas soldadas de aço inoxidável AISI 316 com isolamento térmico, válvula de expansão termostática, elementos de segurança de alta e baixa pressão do refrigerante, válvulas de segurança no circuito frigorífico, sondas de temperatura, transdutor de pressão, controlador de caudal de água, quadro eléctrico e módulo electrónico de controlo. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcg020k | Ud | Unidade água-água de arrefecimento, geotérmica, alimentação trifásica a 400 V, potência calorífica nominal 40,46 kW (temperatura de entrada da água ao condensador 40°C, temperatura de saída da água do condensador 45°C, temperatura de entrada da água o evaporador 12°C, temperatura de saída da água do evaporador 7°C), potência frigorífica nominal 34,5 kW (temperatura de entrada da água o evaporador 12°C, temperatura de saída da água do evaporador 7°C, temperatura de entrada da água ao condensador 30°C, temperatura de saída da água do condensador 35°C) (EER 4,29), potência sonora 67 dBA, dimensões 1201x883x798 mm, peso 240 kg, para gás R-410A, com envolvente e painéis de chapa de aço galvanizado, compressores herméticos de tipo scroll, suportes anti-vibratórios, permutadores de placas soldadas de aço inoxidável AISI 316 com isolamento térmico, válvula de expansão termostática, elementos de segurança de alta e baixa pressão do refrigerante, válvulas de segurança no circuito frigorífico, sondas de temperatura, transdutor de pressão, controlador de caudal de água, quadro eléctrico e módulo electrónico de controlo. (material) | 1.000 | 20634.60 | 20634.60 |
| mt42www050 | Ud | Termómetro bimetálico, diâmetro de esfera de 100 mm, com tomada vertical, com bainha de 1/2", escala de temperatura de 0 a 120°C. (material) | 2.000 | 54.70 | 109.40 |
| mt37www050f | Ud | União anti-vibração, de borracha, com rosca de 1 1/2", para uma pressão máxima de funcionamento de 10 bar. (material) | 4.000 | 44.65 | 178.60 |
| mt37sve010f | Ud | Válvula de esfera de latão niquelado para enroscar de 1 1/2". (material) | 4.000 | 27.73 | 110.92 |
| mo005 | h | Oficial de 1ª instalador de ar condicionado. (mão de obra) | 16.335 | 23.31 | 380.77 |
| mo104 | h | Ajudante de instalador de ar condicionado. (mão de obra) | 16.335 | 22.09 | 360.84 |
| % | % | Custos directos complementares | 2 % | 21775.13 | 435.50 |
|  |  | Custos directos |  |  | 22210.63 |
