# Reabilitação energética de cobertura plana não acessível. Sistema "KNAUF INSULATION"

- Propriedade do ficheiro: CYPE INGENIEROS, S.A.
- Formato: FIEBDC-3/2002
- Moeda: EUR
- Custos indirectos: 3.00 %
- IVA: 23.00 %

## Z Reabilitação energética

### ZH Paramentos horizontais: adição de isolamento térmico

#### ZHA Sistemas de isolamento pelo exterior de cobertura plana

**ZHA010** m² Reabilitação energética de cobertura plana não acessível. Sistema "KNAUF INSULATION".
Reabilitação energética de cobertura plana não acessível. Sistema "KNAUF INSULATION". ISOLAMENTO TÉRMICO: painel de lã de rocha, hidrófobo, não revestido, aglomerado com resinas, imputrescível, de alta resistência à compressão (50 kPa), Smart Roof Thermal "KNAUF INSULATION", de 40 mm de espessura, fixado mecanicamente ao suporte; IMPERMEABILIZAÇÃO: tipo monocamada, colada, formada por membrana de betume modificado com elastómero SBS, LBM(SBS)-50/G-FP.
Inclui: Revisão da superfície suporte na qual se realiza a fixação do isolamento de acordo com as exigências da técnica a utilizar. Corte, ajuste e colocação do isolamento com fixações mecânicas. Limpeza e preparação da superfície. Colocação da impermeabilização.
Critério de medição de projecto: Superfície medida segundo documentação gráfica de Projecto.
Critério de medição de obra: Medir-se-á a superfície realmente executada segundo especificações de Projecto.

| Código | Un | Descrição | Rendimento | Preço | Importância |
|---|---|---|---|---|---|
| mt16lkr010fca | m² | Painel de lã de rocha, hidrófobo, não revestido, aglomerado com resinas, imputrescível, de alta resistência à compressão (50 kPa), Smart Roof Thermal "KNAUF INSULATION", de 40 mm de espessura, segundo EN 13162, resistência térmica 1,1 m²°C/W, condutibilidade térmica 0,036 W/(m°C), Euroclasse A1 de reacção ao fogo segundo NP EN 13501-1, com código de designação MW-EN 13162-T5-CS(10)50-TR10-PL(5)500-WS-WL(P)-AFr5, de aplicação como isolante térmico e acústico em coberturas planas e coberturas inclinadas. (material) | 1.050 | 13.19 | 13.85 |
| mt16aaa020ag | Ud | Fixação mecânica para painéis isolantes de lã mineral, colocados directamente sobre a superfície suporte. (material) | 5.000 | 0.20 | 1.00 |
| mt14lga010ea | m² | Membrana de betume modificado com elastómero SBS, LBM(SBS)-50/G-FP, de 3,5 mm de espessura, massa nominal 5 kg/m², com armadura de feltro de poliéster reforçado e estabilizado de 150 g/m², com auto-protecção mineral de cor cinzento. Segundo EN 13707. (material) | 1.100 | 6.18 | 6.80 |
| mt14pap100b | kg | Emulsão asfáltica de base aquosa. (material) | 1.000 | 2.20 | 2.20 |
| mo054 | h | Oficial de 1ª montador de isolamentos. (mão de obra) | 0.109 | 20.72 | 2.26 |
| mo101 | h | Ajudante de montador de isolamentos. (mão de obra) | 0.109 | 19.67 | 2.14 |
| mo029 | h | Oficial de 1ª aplicador de lâminas impermeabilizantes. (mão de obra) | 0.088 | 20.15 | 1.77 |
| mo067 | h | Ajudante de aplicador de lâminas impermeabilizantes. (mão de obra) | 0.088 | 19.67 | 1.73 |
| % | % | Custos directos complementares | 2 % | 31.75 | 0.64 |
|  |  | Custos directos |  |  | 32.39 |
