# Reabilitação energética de cobertura plana não acessível

- Propriedade do ficheiro: CYPE INGENIEROS, S.A.
- Formato: FIEBDC-3/2002
- Moeda: EUR
- Custos indirectos: 3.00 %
- IVA: 23.00 %

## Z Reabilitação energética

### ZH Paramentos horizontais: adição de isolamento térmico

#### ZHA Sistemas de isolamento pelo exterior de cobertura plana

**ZHA011** m² Reabilitação energética de cobertura plana não acessível, através da incorporação de isolamento termo-acústico pelo exterior da cobertura, formado por painel rígido de lã de rocha hidrofugada, Ixxo "ISOVER", segundo EN 13162, revestido numa das suas faces com betume asfáltico oxidado e filme de polipropileno termofusível, de 40 mm de espessura, resistência térmica 1 m²°C/W, condutibilidade térmica 0,039 W/(m°C), fixado mecanicamente ao suporte; camada de protecção e impermeabilização monocamada colada, através de membrana de betume modificado com elastómero SBS, LBM(SBS)-50/G-FP, com auto-protecção mineral.
Reabilitação energética de cobertura plana não acessível, uma vez limpo e reparado o suporte, através da incorporação de isolamento termo-acústico pelo exterior da cobertura, formado por painel rígido de lã de rocha hidrofugada, Ixxo "ISOVER", segundo EN 13162, revestido numa das suas faces com betume asfáltico oxidado e filme de polipropileno termofusível, de 40 mm de espessura, resistência térmica 1 m²°C/W, condutibilidade térmica 0,039 W/(m°C), fixado mecanicamente ao suporte; camada de protecção e impermeabilização monocamada colada, através de membrana de betume modificado com elastómero SBS, LBM(SBS)-50/G-FP, com armadura de feltro de poliéster reforçado e estabilizado de 150 g/m², com auto-protecção mineral de cor verde. Inclusive marcação, cortes, tratamento de pontes térmicas, fixações e limpeza.
Inclui: Revisão da superfície suporte na qual se realiza a fixação do isolamento de acordo com as exigências da técnica a utilizar. Corte, ajuste e colocação do isolamento com fixações mecânicas. Limpeza e preparação da superfície na qual se tem de aplicar a impermeabilização. Colocação da impermeabilização.
Critério de medição de projecto: Superfície medida segundo documentação gráfica de Projecto.
Critério de medição de obra: Medir-se-á a superfície realmente executada segundo especificações de Projecto.

| Código | Un | Descrição | Rendimento | Preço | Importância |
|---|---|---|---|---|---|
| mt16lri030m | m² | Painel rígido de lã de rocha hidrofugada, Ixxo "ISOVER", segundo EN 13162, revestido numa das suas faces com betume asfáltico oxidado e filme de polipropileno termofusível, de 40 mm de espessura, resistência térmica 1 m²°C/W, condutibilidade térmica 0,039 W/(m°C). (material) | 1.050 | 14.10 | 14.81 |
| mt16aaa020ag | Ud | Fixação mecânica para painéis isolantes de lã mineral, colocados directamente sobre a superfície suporte. (material) | 5.000 | 0.20 | 1.00 |
| mt14lga010ec | m² | Membrana de betume modificado com elastómero SBS, LBM(SBS)-50/G-FP, de 3,5 mm de espessura, massa nominal 5 kg/m², com armadura de feltro de poliéster reforçado e estabilizado de 150 g/m², com auto-protecção mineral de cor verde. Segundo EN 13707. (material) | 1.100 | 8.24 | 9.06 |
| mo054 | h | Oficial de 1ª montador de isolamentos. (mão de obra) | 0.110 | 17.77 | 1.95 |
| mo101 | h | Ajudante de montador de isolamentos. (mão de obra) | 0.110 | 16.81 | 1.85 |
| mo029 | h | Oficial de 1ª aplicador de lâminas impermeabilizantes. (mão de obra) | 0.088 | 17.19 | 1.51 |
| mo067 | h | Ajudante de aplicador de lâminas impermeabilizantes. (mão de obra) | 0.088 | 16.81 | 1.48 |
| % | % | Custos directos complementares | 2 % | 31.66 | 0.63 |
|  |  | Custos directos |  |  | 32.29 |
