# Caixa de passagem enterrada

- Propriedade do ficheiro: CYPE INGENIEROS, S.A.
- Formato: FIEBDC-3/2002
- Moeda: EUR
- Custos indirectos: 3.00 %
- IVA: 23.00 %

**ASA011** Ud Caixa de passagem enterrada, de betão simples "in situ" C30/37 (X0(P); D25; S2; Cl 0,4), de dimensões interiores 60x60x60 cm, sobre base de betão simples de 15 cm de espessura, formação de pendente mínima de 1,00% para a drenagem de águas residuais e 0,50% para a drenagem de águas pluviais, com o mesmo tipo de betão, fechada superiormente com aro e tampa de ferro fundido classe B-125 segundo NP EN 124; escavação prévia com meios manuais e posterior enchimento do tardoz com material granular. Inclusive molde reutilizável de chapa metálica amortizável em 20 utilizações e peças de PVC para junções, cortadas longitudinalmente.
Caixa de passagem enterrada, de betão simples "in situ" C30/37 (X0(P); D25; S2; Cl 0,4), de dimensões interiores 60x60x60 cm, sobre base de betão simples de 15 cm de espessura, formação de pendente mínima de 1,00% para a drenagem de águas residuais e 0,50% para a drenagem de águas pluviais, com o mesmo tipo de betão, fechada superiormente com aro e tampa de ferro fundido classe B-125 segundo NP EN 124; escavação prévia com meios manuais e posterior enchimento do tardoz com material granular. Inclusive molde reutilizável de chapa metálica amortizável em 20 utilizações e peças de PVC para junções, cortadas longitudinalmente.
Inclui: Marcação. Escavação com meios manuais. Eliminação das terras soltas do fundo da escavação. Betonagem e compactação do betão na execução da base. Colocação do molde reutilizável. Betonagem e compactação do betão na execução da caixa. Remoção do molde. Ligação dos colectores à caixa. Enchimento de betão para formação de pendentes. Colocação da tampa e dos acessórios. Enchimento do tardoz. Verificação do seu correcto funcionamento.
Critério de medição de projecto: Número de unidades previstas, segundo documentação gráfica de Projecto.
Critério de medição de obra: Medir-se-á o número de unidades realmente executadas segundo especificações de Projecto.

| Código | Un | Descrição | Rendimento | Preço | Importância |
|---|---|---|---|---|---|
| mt10hmf020ja | m³ | Betão simples C30/37 (X0(P); D25; S2; Cl 0,4), fabricado em central, segundo NP EN 206-1. (material) | 0.349 | 107.02 | 37.35 |
| mt11var110 | Ud | Conjunto de peças de PVC para realizar no fundo da caixa de passagem, as aberturas correspondentes. (material) | 1.000 | 5.95 | 5.95 |
| mt08epr030c | Ud | Molde reutilizável para execução de caixas de secção quadrada de 60x60x60 cm, de chapa metálica, inclusive acessórios de montagem. (material) | 0.050 | 368.07 | 18.40 |
| mt11tfa010c | Ud | Aro e tampa de ferro fundido, 60x60 cm, para caixa visitável, classe B-125 segundo NP EN 124. (material) | 1.000 | 55.66 | 55.66 |
| mt01arr010a | t | Brita de pedreira, de 19 a 25 mm de diâmetro. (material) | 0.581 | 7.23 | 4.20 |
| mo020 | h | Oficial de 1ª construção. (mão de obra) | 1.288 | 18.85 | 24.28 |
| mo113 | h | Operário não qualificado construção. (mão de obra) | 2.247 | 17.83 | 40.06 |
| % | % | Custos directos complementares | 2 % | 185.90 | 3.72 |
|  |  | Custos directos |  |  | 189.62 |
