# Caixa no extremo inferior do tubo de queda enterrada

- Propriedade do ficheiro: CYPE INGENIEROS, S.A.
- Formato: FIEBDC-3/2002
- Moeda: EUR
- Custos indirectos: 3.00 %
- IVA: 23.00 %

**ASA011** Ud Caixa no extremo inferior do tubo de queda enterrada, de betão simples "in situ" C30/37 (X0(P); D25; S2; Cl 0,4), de dimensões interiores 60x60x60 cm, sobre base de betão simples de 15 cm de espessura, formação de pendente mínima de 1,00% para a drenagem de águas residuais e 0,50% para a drenagem de águas pluviais, com o mesmo tipo de betão, com curva de PVC de 45° colocada em cubo de betão, para evitar o golpe de descida na pendente da base, fechada superiormente com aro e tampa de ferro fundido classe B-125 segundo NP EN 124; escavação prévia com meios manuais e posterior enchimento do tardoz com material granular. Inclusive molde reutilizável de chapa metálica amortizável em 20 utilizações.
Caixa no extremo inferior do tubo de queda enterrada, de betão simples "in situ" C30/37 (X0(P); D25; S2; Cl 0,4), de dimensões interiores 60x60x60 cm, sobre base de betão simples de 15 cm de espessura, formação de pendente mínima de 1,00% para a drenagem de águas residuais e 0,50% para a drenagem de águas pluviais, com o mesmo tipo de betão, com curva de PVC de 45° colocada em cubo de betão, para evitar o golpe de descida na pendente da base, fechada superiormente com aro e tampa de ferro fundido classe B-125 segundo NP EN 124; escavação prévia com meios manuais e posterior enchimento do tardoz com material granular. Inclusive molde reutilizável de chapa metálica amortizável em 20 utilizações.
Inclui: Marcação. Escavação com meios manuais. Eliminação das terras soltas do fundo da escavação. Betonagem e compactação do betão na execução da base. Colocação do molde reutilizável. Betonagem e compactação do betão na execução da caixa. Remoção do molde. Ligação dos colectores à caixa. Enchimento de betão para formação de pendentes. Colocação da curva de PVC no cubo de betão. Colocação da tampa e dos acessórios. Enchimento do tardoz. Verificação do seu correcto funcionamento.
Critério de medição de projecto: Número de unidades previstas, segundo documentação gráfica de Projecto.
Critério de medição de obra: Medir-se-á o número de unidades realmente executadas segundo especificações de Projecto.

| Código | Un | Descrição | Rendimento | Preço | Importância |
|---|---|---|---|---|---|
| mt10hmf020ja | m³ | Betão simples C30/37 (X0(P); D25; S2; Cl 0,4), fabricado em central, segundo NP EN 206-1. (material) | 0.354 | 107.02 | 37.89 |
| mt11ppl030a | Ud | Curva 87°30' de PVC liso, D=125 mm. (material) | 1.000 | 9.18 | 9.18 |
| mt08epr030c | Ud | Molde reutilizável para execução de caixas de secção quadrada de 60x60x60 cm, de chapa metálica, inclusive acessórios de montagem. (material) | 0.050 | 368.07 | 18.40 |
| mt11tfa010c | Ud | Aro e tampa de ferro fundido, 60x60 cm, para caixa visitável, classe B-125 segundo NP EN 124. (material) | 1.000 | 55.66 | 55.66 |
| mt01arr010a | t | Brita de pedreira, de 19 a 25 mm de diâmetro. (material) | 0.581 | 7.23 | 4.20 |
| mo020 | h | Oficial de 1ª construção. (mão de obra) | 1.503 | 18.85 | 28.33 |
| mo113 | h | Operário não qualificado construção. (mão de obra) | 2.397 | 17.83 | 42.74 |
| % | % | Custos directos complementares | 2 % | 196.40 | 3.93 |
|  |  | Custos directos |  |  | 200.33 |
