# Leitada de cimento injetada à pressão, em fundação de alvenaria de pedra em seco, brita ou entulho, para reforço de fundação

- Propriedade do ficheiro: CYPE Ingenieros S.A.
- Formato: FIEBDC-3/2016
- Programa: Gerador de preços para construção civil. CYPE Ingenieros, S.A.
- Data: 25/09/2024
- Moeda: EUR
- Custos indirectos: 3 %
- IVA: 23 %

## C Fundações

### CZ Reforços

#### CZI Reforço da fundação com injecções

**CZI010** m³ Leitada de cimento injetada à pressão, em fundação de alvenaria de pedra em seco, brita ou entulho, para reforço de fundação.
Leitada de cimento à base de água e argamassa seca de retracção compensada, injectada à pressão através dos vazios existentes em fundação de alvenaria de pedra em seco, brita ou entulho, incrementando a sua capacidade de carga, em reforço de fundação.
Inclui: Preparação da leitada. Injecção à pressão da leitada de cimento. Recolha de sobras e carga manual para contentor.
Critério de medição de projecto: Volume medido sobre as secções teóricas da escavação, segundo documentação gráfica de Projecto.
Critério de medição de obra: Medir-se-á o volume teórico executado segundo especificações de Projecto, sem incluir os incrementos por excessos de escavação não autorizados.

| Código | Un | Descrição | Rendimento | Preço | Importância |
|---|---|---|---|---|---|
| mt08aaa010a | m³ | Água. (material) | 0.5 | 1.5 | 0.750 |
| mt09reh360h | kg | Argamassa seca de retracção compensada, composta de cimento e aditivos especiais, isenta de cloretos, para utilização geral, para injecções de consolidação, em muros de alvenaria de pedra, segundo NP EN 1504-5. (material) | 1428.6 | 0.95 | 1357.170 |
| mq03mpi040 | h | Equipamento para injecções de leitada de cimento, com bomba de pressão e veículo de perfuração para furos. (equipamento) | 0.58 | 453.6 | 263.088 |
| mo042 | h | Oficial de 1ª estruturista. (mão de obra) | 1.189 | 23.64 | 28.108 |
| mo089 | h | Ajudante de estruturista. (mão de obra) | 1.189 | 23.07 | 27.430 |
| % | % | Custos directos complementares | 2 % | 1676.546 | 33.531 |
|  |  | Custos directos |  |  | 1710.077 |

Resíduos:
- colocação: mt09reh360h; factor de resíduo 0.0063

## Recursos

**mt08aaa010a** m³ Água
Dados técnicos: Custo energético 60.000 MJ; Emissão de CO2 30.000 kg

**mt09reh360h** kg Argamassa seca de retracção compensada
Dados técnicos: Custo energético 7.204 MJ; Emissão de CO2 0.454 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
