# Desmontagem de grade de segurança metálica extensível de até 4 m² de superfície

- Propriedade do ficheiro: CYPE INGENIEROS, S.A.
- Formato: FIEBDC-3/2002
- Moeda: EUR
- Custos indirectos: 3.00 %
- IVA: 23.00 %

**DFD040** Ud Desmontagem de grade de segurança metálica extensível de até 4 m² de superfície, com meios manuais, sem deteriorar os elementos construtivos aos quais está fixada, e carga manual para camião ou contentor.
Desmontagem de grade de segurança metálica extensível de até 4 m² de superfície, com meios manuais, sem deteriorar os elementos construtivos aos quais está fixada, e carga manual para camião ou contentor.
Inclui: Desmontagem do elemento. Remoção e armazenamento do material desmontado. Limpeza dos restos da obra. Carga manual do material desmontado e restos da obra para camião ou contentor.
Critério de medição de projecto: Número de unidades previstas, segundo documentação gráfica de Projecto.
Critério de medição de obra: Será medido o número de unidades realmente desmontadas segundo especificações de Projecto.
Critérios considerados na determinação do preço da unidade de obra: O preço inclui a desmontagem dos mecanismos e dos acessórios.

| Código | Un | Descrição | Rendimento | Preço | Importância |
|---|---|---|---|---|---|
| mo018 | h | Oficial de 1ª serralheiro. (mão de obra) | 0.372 | 19.11 | 7.11 |
| mo059 | h | Ajudante de serralheiro. (mão de obra) | 0.372 | 18.46 | 6.87 |
| mo113 | h | Operário não qualificado construção. (mão de obra) | 0.248 | 17.83 | 4.42 |
| % | % | Custos directos complementares | 2 % | 18.40 | 0.37 |
|  |  | Custos directos |  |  | 18.77 |
