# Demolição de parede de fachada formada por painéis pré-fabricados de betão até 20 cm de espessura

- Propriedade do ficheiro: CYPE INGENIEROS, S.A.
- Formato: FIEBDC-3/2002
- Moeda: EUR
- Custos indirectos: 3.00 %
- IVA: 23.00 %

**DFP010** m² Demolição de parede de fachada formada por painéis pré-fabricados de betão até 20 cm de espessura, colocados em posição vertical, com meios mecânicos, sem deteriorar os elementos construtivos aos quais estão fixados, e carga mecânica para camião ou contentor.
Demolição de parede de fachada formada por painéis pré-fabricados de betão até 20 cm de espessura, colocados em posição vertical, com meios mecânicos, sem deteriorar os elementos construtivos aos quais estão fixados, e carga mecânica para camião ou contentor.
Inclui: Demolição do elemento. Fragmentação do entulho em peças manejáveis. Remoção e acumulação de entulho. Limpeza dos restos da obra. Carga mecânica de entulho para camião ou contentor.
Critério de medição de projecto: Superfície medida segundo documentação gráfica de Projecto.
Critério de medição de obra: Medir-se-á a superfície realmente demolida segundo especificações de Projecto.

| Código | Un | Descrição | Rendimento | Preço | Importância |
|---|---|---|---|---|---|
| mq05mai030 | h | Martelo pneumático. (equipamento) | 0.296 | 4.08 | 1.21 |
| mq05pdm110 | h | Compressor portátil diesel média pressão 10 m³/min. (equipamento) | 0.148 | 6.92 | 1.02 |
| mq01pan010a | h | Pá carregadora sobre pneus de 120 kW/1,9 m³. (equipamento) | 0.002 | 40.23 | 0.08 |
| mq07gte010f | h | Autogrua de braço telescópico com uma capacidade de elevação de 60 t e 58 m de altura máxima de trabalho. (equipamento) | 0.059 | 113.00 | 6.67 |
| mq08sol010 | h | Equipamento de oxicorte, com acetileno como combustível e oxigénio como comburente. (equipamento) | 0.059 | 7.37 | 0.43 |
| mo019 | h | Oficial de 1ª soldador. (mão de obra) | 0.063 | 19.11 | 1.20 |
| mo112 | h | Operário especializado construção. (mão de obra) | 0.127 | 18.27 | 2.32 |
| mo113 | h | Operário não qualificado construção. (mão de obra) | 0.317 | 17.83 | 5.65 |
| % | % | Custos directos complementares | 2 % | 18.58 | 0.37 |
|  |  | Custos directos |  |  | 18.95 |
