# Demolição de pavimento flutuante de lajeta filtrante em cobertura plana, com meios manuais e carga manual para camião ou contentor

- Propriedade do ficheiro: CYPE INGENIEROS, S.A.
- Formato: FIEBDC-3/2002
- Moeda: EUR
- Custos indirectos: 3.00 %
- IVA: 23.00 %

**DQP030** m² Demolição de pavimento flutuante de lajeta filtrante em cobertura plana, com meios manuais e carga manual para camião ou contentor.
Demolição de pavimento flutuante de lajeta filtrante em cobertura plana, com meios manuais e carga manual para camião ou contentor.
Inclui: Demolição do elemento. Fragmentação do entulho em peças manejáveis. Remoção e acumulação de entulho. Limpeza dos restos da obra. Carga manual de entulho para camião ou contentor.
Critério de medição de projecto: Superfície medida segundo documentação gráfica de Projecto.
Critério de medição de obra: Medir-se-á a superfície realmente demolida segundo especificações de Projecto.

| Código | Un | Descrição | Rendimento | Preço | Importância |
|---|---|---|---|---|---|
| mo113 | h | Operário não qualificado construção. (mão de obra) | 0.184 | 17.83 | 3.28 |
| % | % | Custos directos complementares | 2 % | 3.28 | 0.07 |
|  |  | Custos directos |  |  | 3.35 |
