# Madre de madeira serrada de pinho larício (Pinus nigra), de 7x15 cm de secção e até 5 m de comprimento; classe resistente C30, protecção da madeira com classe de penetração NP2, trabalhada em oficina

- Propriedade do ficheiro: CYPE INGENIEROS, S.A.
- Formato: FIEBDC-3/2002
- Moeda: EUR
- Custos indirectos: 3.00 %
- IVA: 23.00 %

**EMC030** m Madre de madeira serrada de pinho larício (Pinus nigra), de 7x15 cm de secção e até 5 m de comprimento; classe resistente C30, protecção da madeira com classe de penetração NP2, trabalhada em oficina.
Madre de madeira serrada de pinho larício (Pinus nigra), acabamento polido, de 7x15 cm de secção e até 5 m de comprimento, para aplicações estruturais; classe resistente C30 segundo EN 338 e EN 1912, protecção contra agentes bióticos que corresponde com a classe de penetração NP2 (3 mm nas faces laterais do alburno) segundo EN 351-1. Inclusive cortes, entalhamentos para a sua correcta ensamblagem, nivelação e colocação dos elementos de ligação e reforço. Trabalhada em oficina e colocada em obra.
Inclui: Marcação da disposição das madres sobre as asnas. Colocação das madres sobre as asnas. Colocação e nivelamento. Fixação às asnas.
Critério de medição de projecto: Comprimento medido entre eixos em projecção horizontal, segundo documentação gráfica de Projecto, incluindo as entregas.
Critério de medição de obra: Medir-se-á, em projecção horizontal, a eixos, o comprimento realmente executado segundo especificações de Projecto, incluindo as entregas.

| Código | Un | Descrição | Rendimento | Preço | Importância |
|---|---|---|---|---|---|
| mt07mee020lj | m | Madre de madeira serrada de pinho larício (Pinus nigra), acabamento polido, de 7x15 cm de secção e até 5 m de comprimento, para aplicações estruturais; classe resistente C30 segundo EN 338 e EN 1912, protecção contra agentes bióticos que corresponde com a classe de penetração NP2 (3 mm nas faces laterais do alburno) segundo EN 351-1, trabalhada em oficina. (material) | 1.000 | 4.95 | 4.95 |
| mo048 | h | Oficial de 1ª montador de estruturas de madeira. (mão de obra) | 0.085 | 18.05 | 1.53 |
| mo095 | h | Ajudante de montador de estruturas de madeira. (mão de obra) | 0.042 | 17.64 | 0.74 |
| % | % | Custos directos complementares | 2 % | 7.22 | 0.14 |
|  |  | Custos directos |  |  | 7.36 |
