# Laje tradicional com uma distância entre eixos de 60 cm

- Propriedade do ficheiro: CYPE INGENIEROS, S.A.
- Formato: FIEBDC-3/2002
- Moeda: EUR
- Custos indirectos: 3.00 %
- IVA: 23.00 %

**EMF050** m² Laje tradicional com uma distância entre eixos de 60 cm, de vigotas de madeira serrada de pinho silvestre (Pinus sylvestris), de 10x20 a 15x25 cm de secção e até 6 m de comprimento, qualidade estrutural MEG, classe resistente C18, protecção da madeira com classe de penetração NP2, trabalhada em oficina, travessas com abóbada cerâmica curva, 60x30x12 cm; aço A400 NR, quantidade 1,1 kg/m², e malha electrossoldada AR42 de aço A500 EL, em camada de compressão de 4 cm de espessura de betão leve LC25/28 (XC1(P); D12; S2; Cl 0,4; D1,4) fabricado em central.
Execução de laje tradicional com uma separação entre eixos de 60 cm, composta por vigotas de madeira serrada de pinho silvestre (Pinus sylvestris), acabamento polido, de 10x20 a 15x25 cm de secção e até 6 m de comprimento, para aplicações estruturais, qualidade estrutural MEG segundo UNE 56544, classe resistente C18 segundo EN 338 e EN 1912 e protecção contra agentes bióticos que corresponde com a classe de penetração NP2 (3 mm nas faces laterais do alburno) segundo EN 351-1; travessa com abóbada cerâmica curva, 60x30x12 cm; aço A400 NR, quantidade de aço de 1,1 kg/m², e malha electrossoldada AR42 100x300 mm de aço A500 EL, em camada de compressão de 4 cm de espessura de betão leve LC25/28 (XC1(P); D12; S2; Cl 0,4; D1,4) fabricado em central. Incluindo p/p de colocação e remoção de escoramento das vigotas, separadores, elementos de travamento de vigotas e vigas perimetrais de planta e aberturas.
Inclui: Preparação do perímetro de apoio das vigotas. Marcação e colocação em seco das vigotas. Escoramento. União de vigotas em apoios e amarrações. Disposição de ripas fixas às vigotas constituindo as arestas de apoio das abobadilhas. Colocação das abobadilhas em arco. Colocação de armaduras com separadores homologados. Betonagem e compactação do betão. Nivelamento da camada de compressão. Cura do betão. Remoção de escoramento. Reparação de defeitos superficiais.
Critério de medição de projecto: Superfície medida em verdadeira magnitude desde as faces exteriores das vigas de bordadura do perímetro, segundo documentação gráfica de Projecto, descontando as aberturas de superfície maior de 6 m².
Critério de medição de obra: Medir-se-á, em verdadeira magnitude, desde as faces exteriores das vigas perimetrais, a superfície realmente executada segundo especificações de Projecto, descontando as aberturas de superfície maior de 6 m². Consideram-se incluídos todos os elementos integrantes da laje assinalados nos desenhos e pormenores do Projecto.

| Código | Un | Descrição | Rendimento | Preço | Importância |
|---|---|---|---|---|---|
| mt50spa052b | m | Pranchão de madeira de pinho, de 20x7,2 cm. (material) | 0.040 | 9.22 | 0.37 |
| mt50spa101 | kg | Pregos de aço. (material) | 0.045 | 1.30 | 0.06 |
| mt50spa081a | Ud | Escora metálica telescópica, até 3 m de altura. (material) | 0.013 | 13.37 | 0.17 |
| mt07bce020a | Ud | Abóbada cerâmica curva, 60x30x12 cm, inclusive p/p de peças especiais, segundo EN 15037-3. (material) | 4.800 | 1.89 | 9.07 |
| mt07mee018da | m³ | Madeira serrada de pinho silvestre (Pinus sylvestris) com acabamento polido, para vigota de 10x20 a 15x25 cm de secção e até 6 m de comprimento, para aplicações estruturais, qualidade estrutural MEG segundo UNE 56544, classe resistente C18 segundo EN 338 e EN 1912 e protecção contra agentes bióticos que corresponde com a classe de penetração NP2 (3 mm nas faces laterais do alburno) segundo EN 351-1, trabalhada em oficina. (material) | 0.063 | 412.96 | 26.02 |
| mt07aco020o | Ud | Separador homologado para malha electrossoldada. (material) | 2.000 | 0.08 | 0.16 |
| mt07aco040b | kg | Armadura elaborada em fábrica com aço em varões nervurados, A400 NR, diâmetros vários. (material) | 1.100 | 0.78 | 0.86 |
| mt07ame020ddc | m² | Malha electrossoldada AR42 100x300 mm, com arames longitudinais de 4,2 mm de diâmetro e arames transversais de 4,2 mm de diâmetro, aço A500 EL. (material) | 1.100 | 1.64 | 1.80 |
| mt10hes060fAEe | m³ | Betão leve LC25/28 (XC1(P) D12; S2; Cl 0,4; D1,4), fabricado em central, segundo NP EN 206-1. (material) | 0.142 | 169.93 | 24.13 |
| mo048 | h | Oficial de 1ª montador de estrutura de madeira. (mão de obra) | 0.481 | 17.69 | 8.51 |
| mo095 | h | Ajudante de montador de estrutura de madeira. (mão de obra) | 0.481 | 17.27 | 8.31 |
| mo042 | h | Oficial de 1ª estruturista. (mão de obra) | 1.203 | 17.69 | 21.28 |
| mo089 | h | Ajudante de estruturista. (mão de obra) | 1.203 | 17.27 | 20.78 |
| mo113 | h | Operário não qualificado construção. (mão de obra) | 0.184 | 15.82 | 2.91 |
| mo112 | h | Operário especializado construção. (mão de obra) | 0.184 | 16.32 | 3.00 |
| % | % | Custos directos complementares | 2 % | 127.43 | 2.55 |
|  |  | Custos directos |  |  | 129.98 |
