# Laje de cobertura inclinada de painel de madeira lamelada colada cruzada (CLT) de superfície média maior de 6 m²

- Propriedade do ficheiro: CYPE INGENIEROS, S.A.
- Formato: FIEBDC-3/2002
- Moeda: EUR
- Custos indirectos: 3.00 %
- IVA: 23.00 %

**EMF061** m² Laje de cobertura inclinada de painel de madeira lamelada colada cruzada (CLT) de superfície média maior de 6 m², de 90 mm de espessura, formado por três camadas de lamelas de madeira, coladas com adesivo sem ureia-formaldeído, com camadas sucessivas perpendiculares entre si e disposição transversal das lamelas nas camadas exteriores, acabamento superficial qualidade não vista em ambas as faces, de madeira de abeto vermelho (Picea abies) e pinho silvestre (Pinus sylvestris), com tratamento superficial hidrofugante, transparente; elementos de fixação mecânica, de aço galvanizado tipo DX51D+Z275N e fita adesiva de polietileno de 60 cm de largura; impermeabilização através de lâmina impermeabilizante flexível, transpirável e difusora de vapor de água, formada por três camadas de feltro de polipropileno, de 0,51 mm de espessura e 1,5 m de largura fixada com fita adesiva de polietileno de 60 cm de largura.
Fornecimento e montagem de laje de cobertura inclinada de painel de madeira lamelada colada cruzada (CLT) de superfície média maior de 6 m², de 90 mm de espessura, formado por três camadas de lamelas de madeira, coladas com adesivo sem ureia-formaldeído, com camadas sucessivas perpendiculares entre si e disposição transversal das lamelas nas camadas exteriores, acabamento superficial qualidade não vista em ambas as faces, de madeira de abeto vermelho (Picea abies) e pinho silvestre (Pinus sylvestris), classe de serviço 1 e 2, segundo NP EN 1995-1-1, Euroclasse D-s2, d0 de reacção ao fogo, condutibilidade térmica 0,13 W/(m°C), densidade 490 kg/m³, calor específico 1600 J/kgK, factor de resistência à difusão do vapor de água 20, conteúdo de humidade à entrega de 12% (+/- 2%), classe resistente C24 e módulo de elasticidade paralelo de 12500 N/mm², com tratamento superficial hidrofugante, transparente. Incluindo lingas para facilitar a descarga; tratamento de encontros através de elementos de fixação mecânica, de aço galvanizado tipo DX51D+Z275N e fita adesiva de polietileno de 60 cm de largura; impermeabilização através de lâmina impermeabilizante flexível, transpirável e difusora de vapor de água, formada por três camadas de feltro de polipropileno, de 0,51 mm de espessura e 1,5 m de largura fixada com fita adesiva de polietileno de 60 cm de largura, cortes, entalhes para a sua correcta ensamblagem, nivelamento e colocação dos elementos de ligação e reforço. Trabalhado em oficina e colocado em obra.
Inclui: Implantação e marcação de eixos. Preparação dos painéis para a sua descarga. Colocação e fixação provisória dos painéis. Aprumo e nivelamento. Execução das uniões. Fixação definitiva dos painéis. Colocação da fita de vedação. Colocação da impermeabilização.
Critério de medição de projecto: Superfície medida segundo documentação gráfica de Projecto, sem deduzir aberturas.
Critério de medição de obra: Medir-se-á a superfície realmente executada segundo especificações de Projecto, sem deduzir aberturas. Consideram-se incluídos todos os elementos integrantes da estrutura assinalados nos desenhos e pormenores do Projecto.

| Código | Un | Descrição | Rendimento | Preço | Importância |
|---|---|---|---|---|---|
| mt07ems020cgGaxb | m² | Painel de madeira lamelada colada cruzada (CLT) de superfície média maior de 6 m², de 90 mm de espessura, formado por três camadas de lamelas de madeira, coladas com adesivo sem ureia-formaldeído, com camadas sucessivas perpendiculares entre si e disposição transversal das lamelas nas camadas exteriores, acabamento superficial qualidade não vista em ambas as faces, de madeira de abeto vermelho (Picea abies) e pinho silvestre (Pinus sylvestris), classe de serviço 1 e 2, segundo NP EN 1995-1-1, Euroclasse D-s2, d0 de reacção ao fogo, condutibilidade térmica 0,13 W/(m°C), densidade 490 kg/m³, calor específico 1600 J/kgK, factor de resistência à difusão do vapor de água 20, conteúdo de humidade à entrega de 12% (+/- 2%), classe resistente C24 e módulo de elasticidade paralelo de 12500 N/mm². Inclusive lingas para facilitar a descarga. (material) | 1.150 | 56.46 | 64.93 |
| mt07ems030 | Ud | Repercussão por m² de tratamento superficial hidrofugante, transparente, aplicado numa face do painel de madeira lamelada colada cruzada. (material) | 1.000 | 4.00 | 4.00 |
| mt07mee603 | Ud | Repercussão por m² de elementos de fixação mecânica, de aço galvanizado tipo DX51D+Z275N, para montagem de painel de madeira lamelada colada cruzada. (material) | 1.000 | 1.50 | 1.50 |
| mt15dra070a | m | Fita adesiva de polietileno de 60 cm de largura, para a vedação nos encontros dos painéis e para a fixação e a vedação de lâminas transpiráveis. (material) | 0.500 | 0.98 | 0.49 |
| mt15dra060a | m² | Lâmina impermeabilizante flexível, transpirável e difusora de vapor de água, formada por três camadas de feltro de polipropileno, de 0,51 mm de espessura e 1,5 m de largura. (material) | 0.800 | 1.92 | 1.54 |
| mq04cag010a | h | Camião com grua de carga máxima 6 t. (equipamento) | 0.057 | 49.45 | 2.82 |
| mo048 | h | Oficial de 1ª montador de estrutura de madeira. (mão de obra) | 0.541 | 17.69 | 9.57 |
| mo095 | h | Ajudante de montador de estrutura de madeira. (mão de obra) | 1.082 | 17.27 | 18.69 |
| % | % | Custos directos complementares | 2 % | 103.54 | 2.07 |
|  |  | Custos directos |  |  | 105.61 |
