# Sistema "LEVANTINA" de revestimento para fachada ventilada

- Propriedade do ficheiro: CYPE INGENIEROS, S.A.
- Formato: FIEBDC-3/2002
- Moeda: EUR
- Custos indirectos: 3.00 %
- IVA: 23.00 %

**FAP020** m² Sistema "LEVANTINA" de revestimento para fachada ventilada, de 3 cm de espessura, formado por placas de calcário Marbella com a qualidade exigida pelo método de classificação de "LEVANTINA", acabamento bujardado, de 60x40x3 cm, com um ranhurado longitudinal superior e inferior em cada peça, para o seu apoio sobre perfis secundários horizontais de alumínio, ensamblados aos perfis principais verticais de alumínio, fixados por sua vez ao paramento suporte com calços especiais.
Fornecimento e montagem de sistema "LEVANTINA" de revestimento para fachada ventilada, de 3 cm de espessura, formado por placas de calcário Marbella com a qualidade exigida pelo método de classificação de "LEVANTINA", acabamento bujardado, de 60x40x3 cm, cor branca cremoso, com um ranhurado longitudinal superior e inferior em cada peça, para o seu apoio sobre perfis secundários horizontais tipo ‘T’ de alumínio, ensamblados aos perfis principais verticais de alumínio, fixados por sua vez ao paramento suporte com calços especiais. Inclusive p/p de marcação, fixações de aço inoxidável para ensamblar os perfis, clipes de nivelação, massa adesiva elástica, suportes metálicos de sustentação e de retenção, desperdícios e roturas, formação de padieiras através de peças especiais de pedra natural fixadas à estrutura metálica; remates inferiores, ombreiras e reentrâncias de pedra natural, execução de encontros e pontos singulares e limpeza final da alvenaria executada.
Inclui: Limpeza e preparação da superfície suporte das ancoragens. Implantação das placas e pontos de ancoragem. Fixação dos perfis principais verticais ao suporte. Fixação dos perfis secundários horizontais aos perfis principais verticais. Preparação da pedra natural. Fixação das placas de pedra à ancoragem. Realização de todos os trabalhos necessários para a execução das aberturas. Aprume, nivelação e alinhamento das placas. Limpeza final do paramento.
Critério de medição de projecto: Superfície medida segundo documentação gráfica de Projecto, sem duplicar esquinas nem encontros, descontando todas as aberturas.
Critério de medição de obra: Medir-se-á a superfície realmente executada segundo especificações de Projecto, sem duplicar esquinas nem encontros, descontando todas as aberturas.

| Código | Un | Descrição | Rendimento | Preço | Importância |
|---|---|---|---|---|---|
| mt18lev020fb | m² | Placa de calcário Marbella com a qualidade exigida pelo método de classificação de "LEVANTINA", acabamento bujardado, de 60x40x3 cm, cor branca cremoso, procedente de Zarcilla de Ramos, Murcia (Espanha); segundo NP EN 1469. (material) | 1.070 | 62.69 | 67.08 |
| mt19paj140a7000 | m² | Subestrutura suporte para pano exterior de fachada ventilada do sistema de ancoragem longitudinal de peças ranhuradas de pedra natural, inseríveis sobre estrutura de correr formada por perfis secundários horizontais tipo ‘T’ de alumínio, para unir com os perfis principais verticais de alumínio, que serão fixados por sua vez à testa da laje de betão (aproximadamente 3 m de altura livre) com buchas especiais; inclusive p/p de fixações de aço inoxidável para ensamblar os perfis, clipes de nivelação, massa adesiva elástica, suportes metálicos de sustentação e suportes metálicos de retenção. (material) | 1.000 | 70.00 | 70.00 |
| mo052 | h | Oficial de 1ª montador de sistemas de fachadas pré-fabricadas. (mão de obra) | 0.700 | 17.41 | 12.19 |
| mo099 | h | Ajudante de montador de sistemas de fachadas pré-fabricadas. (mão de obra) | 0.735 | 16.45 | 12.09 |
| % | % | Custos directos complementares | 3 % | 161.36 | 4.84 |
|  |  | Custos directos |  |  | 166.20 |
