# Parede simples de fachada formado por painéis de chapa perfilada nervurada de aço S320 GD galvanizado de 0,6 mm espessura e 60 mm altura da onda

- Propriedade do ficheiro: CYPE INGENIEROS, S.A.
- Formato: FIEBDC-3/2002
- Moeda: EUR
- Custos indirectos: 3.00 %
- IVA: 23.00 %

**FLA010** m² Parede simples de fachada formado por painéis de chapa perfilada nervurada de aço S320 GD galvanizado de 0,6 mm espessura e 60 mm altura da onda.
Parede simples de fachada, formado por painéis de chapa perfilada nervurada de aço EN 10346 S320 GD galvanizado de 0,6 mm espessura e 60 mm altura da onda, fixados a uma estrutura suporte ou auxiliar (não incluída neste preço). Incluindo p/p de elementos e trabalhos necessários para a formação de aberturas e juntas, cantos, remates, encontros, sobreposições, perdas e acessórios de fixação oculta e estanquidade. Totalmente montada.
Inclui: Implantação dos painéis. Colocação do remate inferior da fachada. Colocação de juntas. Colocação e fixação do primeiro painel. Colocação e fixação dos restantes painéis, segundo a ordem indicada. Remates.
Critério de medição de projecto: Superfície medida segundo documentação gráfica de Projecto, sem duplicar esquinas nem encontros, descontando as aberturas de superfície maior de 3 m².
Critério de medição de obra: Medir-se-á a superfície realmente executada segundo especificações de Projecto, sem duplicar esquinas nem encontros, descontando as aberturas de superfície maior de 3 m².

| Código | Un | Descrição | Rendimento | Preço | Importância |
|---|---|---|---|---|---|
| mt13ccg100c | m² | Chapa perfilada nervurada de aço EN 10346 S320 GD galvanizado de 0,6 mm espessura e 60 mm altura da onda. (material) | 1.050 | 8.35 | 8.77 |
| mt13ccg020e | m² | Remate lateral de aço galvanizado, espessura 0,6 mm, desenvolvimento 500 mm. (material) | 0.340 | 4.45 | 1.51 |
| mt13ccg030d | Ud | Parafuso auto-roscante de 6,5x70 mm de aço inoxidável, com anilha. (material) | 1.500 | 0.50 | 0.75 |
| mt13ccg040 | m | Junta de estanquidade para chapas perfiladas de aço. (material) | 0.420 | 0.90 | 0.38 |
| mt13ccg030f | Ud | Parafuso auto-roscante de 4,2x13 mm de aço inoxidável, com anilha. (material) | 2.050 | 0.05 | 0.10 |
| mq08sol020 | h | Equipamentos e elementos auxiliares para soldadura eléctrica. (equipamento) | 0.117 | 3.10 | 0.36 |
| mo051 | h | Oficial de 1ª montador de painéis metálicos. (mão de obra) | 0.314 | 17.77 | 5.58 |
| mo098 | h | Ajudante de montador de painéis metálicos. (mão de obra) | 0.314 | 16.81 | 5.28 |
| % | % | Custos directos complementares | 2 % | 22.73 | 0.45 |
|  |  | Custos directos |  |  | 23.18 |
