# Porta interior de painel de aglomerado acabamento em melamina, com estrutura interna de alumínio, fixo superior do mesmo material integrado na porta; para divisória modular

- Propriedade do ficheiro: CYPE INGENIEROS, S.A.
- Formato: FIEBDC-3/2002
- Moeda: EUR
- Custos indirectos: 3.00 %
- IVA: 23.00 %

**FOM020** Ud Porta interior de painel de aglomerado acabamento em melamina, com estrutura interna de alumínio, fixo superior do mesmo material integrado na porta; para divisória modular.
Fornecimento e colocação de porta interior de painel de aglomerado acabamento em melamina, com estrutura interna de alumínio, fixo superior do mesmo material integrado na porta, perfis superiores à vista e aro de porta de alumínio anodizado ou lacado standard; para divisória modular. Incluindo p/p de ferragens, remates e vedação de juntas.
Inclui: Marcação dos pontos de fixação. Aprumo, nivelamento e fixação dos perfis que formam a estrutura. Colocação e fixação da porta. Tratamento de juntas. Remate do perímetro do elemento, pelas duas faces.
Critério de medição de projecto: Número de unidades previstas, segundo documentação gráfica de Projecto.
Critério de medição de obra: Medir-se-á o número de unidades realmente executadas segundo especificações de Projecto.

| Código | Un | Descrição | Rendimento | Preço | Importância |
|---|---|---|---|---|---|
| mt26mmd016d | Ud | Porta interior de painel de aglomerado acabamento em melamina, com estrutura interna de alumínio, fixo superior do mesmo material integrado na porta, perfis superiores à vista e aro de porta de alumínio anodizado ou lacado standard; inclusive dobradiças e fechadura com maçaneta. (material) | 1.000 | 539.84 | 539.84 |
| mo011 | h | Oficial de 1ª montador. (mão de obra) | 0.595 | 17.77 | 10.57 |
| % | % | Custos directos complementares | 2 % | 550.41 | 11.01 |
|  |  | Custos directos |  |  | 561.42 |
