# Módulo de divisória com porta interior de 850 mm de folha e 2 fixos laterais de 300 mm cada um; para divisória modular

- Propriedade do ficheiro: CYPE INGENIEROS, S.A.
- Formato: FIEBDC-3/2002
- Moeda: EUR
- Custos indirectos: 3.00 %
- IVA: 23.00 %

**FOM020** Ud Módulo de divisória com porta interior de 850 mm de folha e 2 fixos laterais de 300 mm cada um; para divisória modular.
Fornecimento e colocação de módulo de divisória com porta interior de 850 mm de folha e 2 fixos laterais de 300 mm cada um, composto por painéis de painel de aglomerado de 16 mm de espessura com acabamento em melamina, fixos mecanicamente com fixação oculta, réguas horizontais encastradas em painel com perfil de PVC de 10 mm, e caixa de ar entre painéis preenchida com lã de rocha; perfis verticais internos de alumínio, ocultos entre módulos, e perfis à vista superiores de 35x45 mm e inferiores de 60x45 mm, de alumínio anodizado ou lacado standard; para divisória modular. Incluindo p/p de ferragens, remates e vedação de juntas.
Inclui: Marcação dos pontos de fixação. Aprumo, nivelamento e fixação dos perfis que formam a estrutura. Colocação e fixação da porta. Tratamento de juntas. Remate do perímetro do elemento, pelas duas faces.
Critério de medição de projecto: Número de unidades previstas, segundo documentação gráfica de Projecto.
Critério de medição de obra: Medir-se-á o número de unidades realmente executadas segundo especificações de Projecto.

| Código | Un | Descrição | Rendimento | Preço | Importância |
|---|---|---|---|---|---|
| mt26mmd017b | Ud | Módulo de divisória com porta interior de 850 mm de folha e 2 fixos laterais de 300 mm cada um, composto por painéis de painel de aglomerado de 16 mm de espessura com acabamento em melamina, fixos mecanicamente com fixação oculta, réguas horizontais encastradas em painel com perfil de PVC de 10 mm, e caixa de ar entre painéis preenchida com lã de rocha; perfis verticais internos de alumínio, ocultos entre módulos, e perfis à vista superiores de 35x45 mm e inferiores de 60x45 mm, de alumínio anodizado ou lacado standard; inclusive dobradiças e fechadura com manipulo. (material) | 1.000 | 1036.57 | 1036.57 |
| mo011 | h | Oficial de 1ª montador. (mão de obra) | 0.595 | 17.77 | 10.57 |
| % | % | Custos directos complementares | 2 % | 1047.14 | 20.94 |
|  |  | Custos directos |  |  | 1068.08 |
