# Remate de varanda de mármore Rosa Aurora, até 20 cm de largura e 3 cm de espessura

- Propriedade do ficheiro: CYPE INGENIEROS, S.A.
- Formato: FIEBDC-3/2002
- Moeda: EUR
- Custos indirectos: 3.00 %
- IVA: 23.00 %

**HRB010** m Remate de varanda de mármore Rosa Aurora, até 20 cm de largura e 3 cm de espessura.
Execução de remate de varanda de mármore Rosa Aurora, até 20 cm de largura e 3 cm de espessura, com pingadeira, face e bordo recto polidos, assente com uma camada de argamassa de cimento, confeccionada em obra, com aditivo hidrófugo, dosificação 1:4, criando uma pendente suficiente para drenar a água. Inclusive enchimento das juntas entre peças e ligações com as paredes exteriores com argamassa de juntas especial para revestimentos de pedra natural.
Inclui: Marcação da disposição das peças. Colocação de réguas e prumadas fixas ao muro. Colocação, aprume, nivelação e alinhamento. Enchimento das juntas e limpeza.
Critério de medição de projecto: Comprimento medido pelo seu maior desenvolvimento linear, segundo documentação gráfica de Projecto.
Critério de medição de obra: Medir-se-á, pelo seu maior desenvolvimento linear, o comprimento realmente executado segundo especificações de Projecto, incluindo o comprimento que se poderá perder em meias esquadrias.

| Código | Un | Descrição | Rendimento | Preço | Importância |
|---|---|---|---|---|---|
| mt20zpn010mb | m | Remate de varanda de mármore Rosa Aurora, até 20 cm de largura e 3 cm de espessura, com pingadeira, face e bordo recto polidos, segundo NP EN 771-6. (material) | 1.050 | 39.53 | 41.51 |
| mt08aaa010a | m³ | Água. (material) | 0.006 | 1.50 | 0.01 |
| mt01arg005a | t | Areia de pedreira, para argamassa preparada em obra. (material) | 0.008 | 18.00 | 0.14 |
| mt08cem011a | kg | Cimento Portland CEM II/B-L 32,5 R, cor cinzento, em sacos, segundo NP EN 197-1. (material) | 1.900 | 0.10 | 0.19 |
| mt08adt010 | kg | Aditivo hidrófugo para impermeabilização de argamassas ou betões. (material) | 0.038 | 1.20 | 0.05 |
| mt09mcr220 | kg | Argamassa de enchimento de juntas para revestimentos, interiores ou exteriores, de pedra natural, polida ou para polir, composta de cimento, inertes à base de pó de mármore, pigmentos resistentes aos álcalis e aditivos especiais. (material) | 0.015 | 1.80 | 0.03 |
| mq06hor010 | h | Betoneira. (equipamento) | 0.011 | 1.68 | 0.02 |
| mo020 | h | Oficial de 1ª construção. (mão de obra) | 0.183 | 16.85 | 3.08 |
| mo113 | h | Operário não qualificado construção. (mão de obra) | 0.229 | 15.82 | 3.62 |
| % | % | Custos directos complementares | 2 % | 48.65 | 0.97 |
|  |  | Custos directos |  |  | 49.62 |
