# Boca de carga para depósito de combustível líquido

- Propriedade do ficheiro: CYPE Ingenieros S.A.
- Formato: FIEBDC-3/2016
- Programa: Gerador de preços para construção civil. CYPE Ingenieros, S.A.
- Data: 25/09/2024
- Moeda: EUR
- Custos indirectos: 3 %
- IVA: 23 %

## I Instalações

### IC Aquecimento, arrefecimento, climatização e A.Q.S.

#### ICD Combustível líquido

**ICD105** Ud Boca de carga para depósito de combustível líquido.
Boca de carga para depósito de combustível líquido, de latão, de 2 1/2", colocada através de união roscada e alojada em armário de poliéster. Totalmente montada, ligada e testada.
Inclui: Marcação. Colocação do armário. Montagem, colocação e fixação da boca de carga. Ligação.
Critério de medição de projecto: Número de unidades previstas, segundo documentação gráfica de Projecto.
Critério de medição de obra: Medir-se-á o número de unidades realmente executadas segundo especificações de Projecto.

| Código | Un | Descrição | Rendimento | Preço | Importância |
|---|---|---|---|---|---|
| mt38dep003b | Ud | Boca de carga, de latão, de 2 1/2", para enroscar. (material) | 1 | 29.3 | 29.300 |
| mt43www070 | Ud | Armário de poliéster de 480x350x220 mm, com porta, fechadura de triângulo e lingueta para cadeado. (material) | 1 | 66 | 66.000 |
| mo004 | h | Oficial de 1ª instalador de aquecimento. (mão de obra) | 0.219 | 23.31 | 5.105 |
| mo103 | h | Ajudante de instalador de aquecimento. (mão de obra) | 0.219 | 22.09 | 4.838 |
| % | % | Custos directos complementares | 2 % | 105.243 | 2.105 |
|  |  | Custos directos |  |  | 107.348 |

## Recursos

**mt43www070** Ud Armário de poliéster de 480x350x220 mm, com porta, fechadura de triângulo e lingueta para cadeado
Dados técnicos: Custo energético 0.019 MJ; Emissão de CO2 0.030 kg
Resíduos:
- embalagem: re150101 Embalagens de papel e cartão. (componente de resíduo); rendimento 0.035 kg; Código LER 15 01 01; Massa do elemento 1 kg; Volume 0.001333 m3
