# Salamandra a carvão

- Propriedade do ficheiro: CYPE Ingenieros S.A.
- Formato: FIEBDC-3/2016
- Programa: Gerador de preços para construção civil. CYPE Ingenieros, S.A.
- Data: 11/06/2024
- Moeda: EUR
- Custos indirectos: 3 %
- IVA: 23 %

## I Instalações

### IC Aquecimento, arrefecimento, climatização e A.Q.S.

#### ICH Fogões de sala, recuperadores de calor, fogões e salamandras

**ICH070** Ud Salamandra a carvão.
Salamandra a carvão, potência 10,5 kW, de ferro fundido cor preto, de carregamento frontal, com gaveta de recolha de cinzas, porta de ferro fundido com vidro vitrocerâmico resistente até temperaturas de 800°C e entrada de ar regulável. Incluindo acessórios de ligação à conduta de evacuação dos produtos da combustão, sem incluir essa conduta. Totalmente montado e ligado.
Inclui: Implantação da salamandra. Disposição dos elementos. Montagem da salamandra e respectivos acessórios. Ligação à conduta de evacuação.
Critério de medição de projecto: Número de unidades previstas, segundo documentação gráfica de Projecto.
Critério de medição de obra: Medir-se-á o número de unidades realmente executadas segundo especificações de Projecto.

| Código | Un | Descrição | Rendimento | Preço | Importância |
|---|---|---|---|---|---|
| mt38chf030e | Ud | Salamandra a carvão, potência 10,5 kW, de ferro fundido cor preto, de carregamento frontal, com gaveta de recolha de cinzas, porta de ferro fundido com vidro vitrocerâmico resistente até temperaturas de 800°C e entrada de ar regulável, segundo EN 13240. (material) | 1 | 1415 | 1415.000 |
| mt38www010 | Ud | Material auxiliar para instalações de aquecimento. (material) | 1 | 1.68 | 1.680 |
| mo004 | h | Oficial de 1ª instalador de aquecimento. (mão de obra) | 0.644 | 23.31 | 15.012 |
| mo103 | h | Ajudante de instalador de aquecimento. (mão de obra) | 0.644 | 22.09 | 14.226 |
| % | % | Custos directos complementares | 2 % | 1445.918 | 28.918 |
|  |  | Custos directos |  |  | 1474.836 |
