# Interface para controlo centralizado de caldeiras

- Propriedade do ficheiro: CYPE Ingenieros S.A.
- Formato: FIEBDC-3/2016
- Programa: Gerador de preços para construção civil. CYPE Ingenieros, S.A.
- Data: 11/06/2024
- Moeda: EUR
- Custos indirectos: 3 %
- IVA: 23 %

## I Instalações

### IC Aquecimento, arrefecimento, climatização e A.Q.S.

#### ICX Dispositivos de controlo centralizado

**ICX030** Ud Interface para controlo centralizado de caldeiras.
Módulo de comunicação com porta RS232, para caldeiras com quadro de regulação, com cabo de ligação. Totalmente montado, ligado e testado.
Inclui: Marcação. Colocação e fixação do interface. Colocação dos acessórios.
Critério de medição de projecto: Número de unidades previstas, segundo documentação gráfica de Projecto.
Critério de medição de obra: Medir-se-á o número de unidades realmente executadas segundo especificações de Projecto.

| Código | Un | Descrição | Rendimento | Preço | Importância |
|---|---|---|---|---|---|
| mt38cbu800a | Ud | Módulo de comunicação com porta RS232, para caldeiras com quadro de regulação. (material) | 1 | 468 | 468.000 |
| mt38cbu802a | Ud | Cabo de ligação de 5 m de comprimento. (material) | 1 | 29.25 | 29.250 |
| mo005 | h | Oficial de 1ª instalador de ar condicionado. (mão de obra) | 0.11 | 23.31 | 2.564 |
| mo104 | h | Ajudante de instalador de ar condicionado. (mão de obra) | 0.11 | 22.09 | 2.430 |
| % | % | Custos directos complementares | 2 % | 502.244 | 10.045 |
|  |  | Custos directos |  |  | 512.289 |
