# Luminária. Instalação em superfície

- Propriedade do ficheiro: CYPE Ingenieros S.A.
- Formato: FIEBDC-3/2016
- Programa: Gerador de preços para construção civil. CYPE Ingenieros, S.A.
- Data: 01/08/2023
- Moeda: EUR
- Custos indirectos: 3 %
- IVA: 23 %

## I Instalações

### II Iluminação

#### III Instalação interior

**III140** Ud Luminária. Instalação em superfície.
Luminária quadrada de tecto de altura reduzida, de 650x650x77 mm, para 4 lâmpadas fluorescentes T5 de 14 W; corpo de luminária de alumínio extrudido acabamento termoesmaltado de cor branca; óptica formada por difusor opalino de micropirâmides de base hexagonal; balastro electrónico; protecção IP20 e isolamento classe F. Instalação em superfície. Inclusive lâmpadas.
Inclui: Marcação. Montagem, ligação e verificação do seu correcto funcionamento.
Critério de medição de projecto: Número de unidades previstas, segundo documentação gráfica de Projecto.
Critério de medição de obra: Medir-se-á o número de unidades realmente executadas segundo especificações de Projecto.

| Código | Un | Descrição | Rendimento | Preço | Importância |
|---|---|---|---|---|---|
| mt34ode190ig | Ud | Luminária quadrada de tecto de altura reduzida, de 650x650x77 mm, para 4 lâmpadas fluorescentes T5 de 14 W; corpo de luminária de alumínio extrudido acabamento termoesmaltado de cor branca; óptica formada por difusor opalino de micropirâmides de base hexagonal; balastro electrónico; protecção IP20 e isolamento classe F. (material) | 1 | 438.58 | 438.580 |
| mt34tuf010a | Ud | Tubo fluorescente T5 de 14 W. (material) | 4 | 5.55 | 22.200 |
| mo003 | h | Oficial de 1ª electricista. (mão de obra) | 0.161 | 21.36 | 3.439 |
| mo102 | h | Ajudante de electricista. (mão de obra) | 0.161 | 20.25 | 3.260 |
| % | % | Custos directos complementares | 2 % | 467.479 | 9.350 |
|  |  | Custos directos |  |  | 476.829 |

## Recursos

**mt34ode190ig** Ud Luminária quadrada de tecto de altura reduzida
Dados técnicos: Custo energético 964.801 MJ; Emissão de CO2 66.457 kg
Resíduos:
- embalagem: re150101 Embalagens de papel e cartão. (componente de resíduo); rendimento 0.18 kg; Código LER 15 01 01; Massa do elemento 1 kg; Volume 0.001333 m3
- embalagem: re170203 Plástico. (componente de resíduo); rendimento 0.09 kg; Código LER 17 02 03; Massa do elemento 1 kg; Volume 0.001667 m3
