# Luminária. Instalação em superfície

- Propriedade do ficheiro: CYPE Ingenieros S.A.
- Formato: FIEBDC-3/2016
- Programa: Gerador de preços para construção civil. CYPE Ingenieros, S.A.
- Data: 01/08/2023
- Moeda: EUR
- Custos indirectos: 3 %
- IVA: 23 %

## I Instalações

### II Iluminação

#### III Instalação interior

**III140** Ud Luminária. Instalação em superfície.
Luminária rectangular de tecto de linhas rectas, de 1551x200x94 mm, para 2 lâmpadas fluorescentes TL de 58 W; corpo de luminária de chapa de aço acabamento termoesmaltado de cor branca; reflector de alumínio com acabamento especular; balastro magnético; protecção IP20. Instalação em superfície. Inclusive lâmpadas.
Inclui: Marcação. Montagem, ligação e verificação do seu correcto funcionamento.
Critério de medição de projecto: Número de unidades previstas, segundo documentação gráfica de Projecto.
Critério de medição de obra: Medir-se-á o número de unidades realmente executadas segundo especificações de Projecto.

| Código | Un | Descrição | Rendimento | Preço | Importância |
|---|---|---|---|---|---|
| mt34ode220hd | Ud | Luminária rectangular de tecto de linhas rectas, de 1551x200x94 mm, para 2 lâmpadas fluorescentes TL de 58 W; corpo de luminária de chapa de aço acabamento termoesmaltado de cor branca; reflector de alumínio com acabamento especular; balastro magnético; protecção IP20. (material) | 1 | 114.18 | 114.180 |
| mt34tuf010m | Ud | Tubo fluorescente TL de 58 W. (material) | 2 | 10.37 | 20.740 |
| mo003 | h | Oficial de 1ª electricista. (mão de obra) | 0.161 | 21.36 | 3.439 |
| mo102 | h | Ajudante de electricista. (mão de obra) | 0.161 | 20.25 | 3.260 |
| % | % | Custos directos complementares | 2 % | 141.619 | 2.832 |
|  |  | Custos directos |  |  | 144.451 |

## Recursos

**mt34ode220hd** Ud Luminária rectangular de tecto de linhas rectas
Dados técnicos: Custo energético 579.078 MJ; Emissão de CO2 41.571 kg
Resíduos:
- embalagem: re150101 Embalagens de papel e cartão. (componente de resíduo); rendimento 0.137 kg; Código LER 15 01 01; Massa do elemento 1 kg; Volume 0.001333 m3
- embalagem: re170203 Plástico. (componente de resíduo); rendimento 0.069 kg; Código LER 17 02 03; Massa do elemento 1 kg; Volume 0.001667 m3
