# Luminária. Instalação em superfície

- Propriedade do ficheiro: CYPE Ingenieros S.A.
- Formato: FIEBDC-3/2016
- Programa: Gerador de preços para construção civil. CYPE Ingenieros, S.A.
- Data: 01/08/2023
- Moeda: EUR
- Custos indirectos: 3 %
- IVA: 23 %

## I Instalações

### II Iluminação

#### III Instalação interior

**III140** Ud Luminária. Instalação em superfície.
Luminária de tecto de linhas rectas com distribuição de luz assimétrica, de 1532x252x95 mm, para 1 lâmpada fluorescente TL de 58 W; corpo de luminária de chapa de aço acabamento termoesmaltado de cor branca; reflector assimétrico de alumínio; balastro electrónico; protecção IP20. Instalação em superfície. Inclusive lâmpadas.
Inclui: Marcação. Montagem, ligação e verificação do seu correcto funcionamento.
Critério de medição de projecto: Número de unidades previstas, segundo documentação gráfica de Projecto.
Critério de medição de obra: Medir-se-á o número de unidades realmente executadas segundo especificações de Projecto.

| Código | Un | Descrição | Rendimento | Preço | Importância |
|---|---|---|---|---|---|
| mt34ode240F | Ud | Luminária de tecto de linhas rectas com distribuição de luz assimétrica, de 1532x252x95 mm, para 1 lâmpada fluorescente TL de 58 W; corpo de luminária de chapa de aço acabamento termoesmaltado de cor branca; reflector assimétrico de alumínio; balastro electrónico; protecção IP20. (material) | 1 | 122.38 | 122.380 |
| mt34tuf010m | Ud | Tubo fluorescente TL de 58 W. (material) | 1 | 10.37 | 10.370 |
| mo003 | h | Oficial de 1ª electricista. (mão de obra) | 0.161 | 21.36 | 3.439 |
| mo102 | h | Ajudante de electricista. (mão de obra) | 0.161 | 20.25 | 3.260 |
| % | % | Custos directos complementares | 2 % | 139.449 | 2.789 |
|  |  | Custos directos |  |  | 142.238 |

## Recursos

**mt34ode240F** Ud Luminária de tecto de linhas rectas com distribuição de luz assimétrica
Dados técnicos: Custo energético 402.726 MJ; Emissão de CO2 28.899 kg
Resíduos:
- embalagem: re150101 Embalagens de papel e cartão. (componente de resíduo); rendimento 0.142 kg; Código LER 15 01 01; Massa do elemento 1 kg; Volume 0.001333 m3
- embalagem: re170203 Plástico. (componente de resíduo); rendimento 0.071 kg; Código LER 17 02 03; Massa do elemento 1 kg; Volume 0.001667 m3
