# Luminária. Instalação em superfície

- Propriedade do ficheiro: CYPE Ingenieros S.A.
- Formato: FIEBDC-3/2016
- Programa: Gerador de preços para construção civil. CYPE Ingenieros, S.A.
- Data: 01/08/2023
- Moeda: EUR
- Custos indirectos: 3 %
- IVA: 23 %

## I Instalações

### II Iluminação

#### III Instalação interior

**III140** Ud Luminária. Instalação em superfície.
Luminária rectangular industrial de luz directa, de 1250x350x154 mm, para 2 lâmpadas fluorescentes T5 de 54 W; corpo de luminária de chapa de aço, acabamento lacado, de cor branca com aro de alumínio extrudido e cantoneiras de silicone; óptica extensiva de alumínio; difusor de policarbonato transparente; balastro electrónico; com graus de protecção IP65 e IK09. Instalação em superfície. Inclusive lâmpadas.
Inclui: Marcação. Montagem, ligação e verificação do seu correcto funcionamento.
Critério de medição de projecto: Número de unidades previstas, segundo documentação gráfica de Projecto.
Critério de medição de obra: Medir-se-á o número de unidades realmente executadas segundo especificações de Projecto.

| Código | Un | Descrição | Rendimento | Preço | Importância |
|---|---|---|---|---|---|
| mt34lam140hc | Ud | Luminária rectangular industrial de luz directa, de 1250x350x154 mm, para 2 lâmpadas fluorescentes T5 de 54 W; corpo de luminária de chapa de aço, acabamento lacado, de cor branca com aro de alumínio extrudido e cantoneiras de silicone; óptica extensiva de alumínio; difusor de policarbonato transparente; balastro electrónico; com graus de protecção IP65 e IK09, para instalar na superfície. (material) | 1 | 414.91 | 414.910 |
| mt34tuf010g | Ud | Tubo fluorescente T5 de 54 W. (material) | 2 | 7.14 | 14.280 |
| mo003 | h | Oficial de 1ª electricista. (mão de obra) | 0.161 | 21.36 | 3.439 |
| mo102 | h | Ajudante de electricista. (mão de obra) | 0.161 | 20.25 | 3.260 |
| % | % | Custos directos complementares | 2 % | 435.889 | 8.718 |
|  |  | Custos directos |  |  | 444.607 |

## Recursos

**mt34lam140hc** Ud Luminária rectangular industrial de luz directa
Dados técnicos: Custo energético 413.830 MJ; Emissão de CO2 27.108 kg
Resíduos:
- embalagem: re150101 Embalagens de papel e cartão. (componente de resíduo); rendimento 0.18 kg; Código LER 15 01 01; Massa do elemento 1 kg; Volume 0.001333 m3
- embalagem: re170203 Plástico. (componente de resíduo); rendimento 0.09 kg; Código LER 17 02 03; Massa do elemento 1 kg; Volume 0.001667 m3
