# Luminária quadrada de tecto Downlight

- Propriedade do ficheiro: CYPE INGENIEROS, S.A.
- Formato: FIEBDC-3/2002
- Moeda: EUR
- Custos indirectos: 3.00 %
- IVA: 23.00 %

**III110** Ud Luminária quadrada de tecto Downlight, de 210x210x202 mm, para 2 lâmpadas fluorescentes compactas triplas TC-TELI de 26 W, rendimento 72%; aro exterior de alumínio injectado; corpo interior de chapa de aço, acabamento termoesmaltado mate, de cor branca; reflector de alumínio acabamento semi-mate; protecção IP20 e isolamento classe F; instalação em superfície. Inclusive lâmpadas.
Luminária quadrada de tecto Downlight, de 210x210x202 mm, para 2 lâmpadas fluorescentes compactas triplas TC-TELI de 26 W, rendimento 72%; aro exterior de alumínio injectado; corpo interior de chapa de aço, acabamento termoesmaltado mate, de cor branca; reflector de alumínio acabamento semi-mate; protecção IP20 e isolamento classe F; instalação em superfície. Inclusive lâmpadas.
Inclui: Marcação. Montagem, ligação e verificação do seu correcto funcionamento.
Critério de medição de projecto: Número de unidades previstas, segundo documentação gráfica de Projecto.
Critério de medição de obra: Medir-se-á o número de unidades realmente executadas segundo especificações de Projecto.

| Código | Un | Descrição | Rendimento | Preço | Importância |
|---|---|---|---|---|---|
| mt34ode460k | Ud | Luminária quadrada de tecto Downlight, de 210x210x202 mm, para 2 lâmpadas fluorescentes compactas triplas TC-TELI de 26 W, rendimento 72%, aro exterior de alumínio injectado; corpo interior de chapa de aço, acabamento termoesmaltado mate, de cor branca; reflector de alumínio acabamento semi-mate; protecção IP20 e isolamento classe F. (material) | 1.000 | 161.26 | 161.26 |
| mt34tuf020y | Ud | Lâmpada fluorescente compacta TC-TELI de 26 W. (material) | 2.000 | 8.64 | 17.28 |
| mo003 | h | Oficial de 1ª electricista. (mão de obra) | 0.161 | 19.38 | 3.12 |
| mo102 | h | Ajudante de electricista. (mão de obra) | 0.161 | 18.37 | 2.96 |
| % | % | Custos directos complementares | 2 % | 184.62 | 3.69 |
|  |  | Custos directos |  |  | 188.31 |
