# Fornecimento e instalação em superfície de luminária quadrada de tecto Downlight

- Propriedade do ficheiro: CYPE INGENIEROS, S.A.
- Formato: FIEBDC-3/2002
- Moeda: EUR
- Custos indirectos: 3.00 %
- IVA: 23.00 %

**III110** Ud Fornecimento e instalação em superfície de luminária quadrada de tecto Downlight, de 210x210x202 mm, para 1 lâmpada de iodetos metálicos HIT-CE de 35 W, rendimento 72%; aro exterior de alumínio injectado; corpo interior de chapa de aço, acabamento termoesmaltado mate, de cor branca; reflector de alumínio acabamento semi-mate; protecção IP20 e isolamento classe F. Inclusive lâmpadas.
Fornecimento e instalação em superfície de luminária quadrada de tecto Downlight, de 210x210x202 mm, para 1 lâmpada de iodetos metálicos HIT-CE de 35 W, rendimento 72%; aro exterior de alumínio injectado; corpo interior de chapa de aço, acabamento termoesmaltado mate, de cor branca; reflector de alumínio acabamento semi-mate; protecção IP20 e isolamento classe F. Inclusive lâmpadas.
Inclui: Marcação. Montagem, ligação e verificação do seu correcto funcionamento.
Critério de medição de projecto: Número de unidades previstas, segundo documentação gráfica de Projecto.
Critério de medição de obra: Medir-se-á o número de unidades realmente executadas segundo especificações de Projecto.

| Código | Un | Descrição | Rendimento | Preço | Importância |
|---|---|---|---|---|---|
| mt34ode460a | Ud | Luminária quadrada de tecto Downlight, de 210x210x202 mm, para 1 lâmpada de iodetos metálicos HIT-CE de 35 W, rendimento 72%, aro exterior de alumínio injectado; corpo interior de chapa de aço, acabamento termoesmaltado mate, de cor branca; reflector de alumínio acabamento semi-mate; protecção IP20 e isolamento classe F. (material) | 1.000 | 247.89 | 247.89 |
| mt34lhb010a | Ud | Lâmpada de iodetos metálicos de 35 W. (material) | 1.000 | 65.00 | 65.00 |
| mo003 | h | Oficial de 1ª electricista. (mão de obra) | 0.161 | 19.03 | 3.06 |
| mo102 | h | Ajudante de electricista. (mão de obra) | 0.161 | 17.95 | 2.89 |
| % | % | Custos directos complementares | 2 % | 318.84 | 6.38 |
|  |  | Custos directos |  |  | 325.22 |
