# Sistema de vedação de passagem de cabos com isolamento

- Propriedade do ficheiro: CYPE INGENIEROS, S.A.
- Formato: FIEBDC-3/2002
- Moeda: EUR
- Custos indirectos: 3.00 %
- IVA: 23.00 %

**IOJ009** Ud Sistema de vedação de passagem de cabos com isolamento, de diâmetro exterior menor ou igual de 80 mm, em parede, de 100 mm de espessura, através de uma abertura de 200 mm de largura e 200 mm de altura, para protecção passiva contra incêndios e garantir a resistência ao fogo EI 90, formado por 7 blocos intumescentes com propriedades ignífugas, de 200x130x50 mm, cor vermelho e massa intumescente com propriedades ignífugas, cor vermelho.
Sistema de vedação de passagem de cabos com isolamento, de diâmetro exterior menor ou igual de 80 mm, em parede, de 100 mm de espessura, através de uma abertura de 200 mm de largura e 200 mm de altura, para protecção passiva contra incêndios e garantir a resistência ao fogo EI 90, formado por 7 blocos intumescentes com propriedades ignífugas, de 200x130x50 mm, cor vermelho e massa intumescente com propriedades ignífugas, cor vermelho.
Inclui: Limpeza e preparação do paramento. Corte e ajuste dos blocos intumescentes. Colocação dos blocos intumescentes. Aplicação da massa intumescente. Limpeza final.
Critério de medição de projecto: Número de unidades previstas, segundo documentação gráfica de Projecto.
Critério de medição de obra: Medir-se-á o número de unidades realmente executadas segundo especificações de Projecto.

| Código | Un | Descrição | Rendimento | Preço | Importância |
|---|---|---|---|---|---|
| mt41phi090a | Ud | Bloco intumescente com propriedades ignífugas, de 200x130x50 mm, cor vermelho, para vedação de passagens. (material) | 7.000 | 41.51 | 290.57 |
| mt41phi095a | Ud | Cartucho de 310 ml de massa intumescente com propriedades ignífugas, cor vermelho, para vedação de juntas e aberturas lineares. (material) | 1.290 | 9.95 | 12.84 |
| mo113 | h | Operário não qualificado construção. (mão de obra) | 0.367 | 17.39 | 6.38 |
| % | % | Custos directos complementares | 2 % | 309.79 | 6.20 |
|  |  | Custos directos |  |  | 315.99 |
