# Faixa corta-fogo horizontal

- Propriedade do ficheiro: CYPE INGENIEROS, S.A.
- Formato: FIEBDC-3/2002
- Moeda: EUR
- Custos indirectos: 3.00 %
- IVA: 23.00 %

**IOJ041** m² Faixa corta-fogo horizontal, de 1 m de largura, com uma resistência ao fogo EI 60, para edifício de uso industrial, fixada mecanicamente à parede meeira com substrutura suporte (não incluída neste preço), sistema D113-FC.es 01 "KNAUF", composta por 2 placas de gesso laminado DF / EN 520 - 1200 / comprimento / 15 / com os bordos longitudinais afinados, corta-fogo "KNAUF", fixadas à subestrutura suporte. Inclusive parafusos para a fixação das placas, e massa e fita para o tratamento de juntas.
Faixa corta-fogo horizontal, de 1 m de largura, com uma resistência ao fogo EI 60, para edifício de uso industrial, fixada mecanicamente à parede meeira com substrutura suporte (não incluída neste preço), sistema D113-FC.es 01 "KNAUF", composta por 2 placas de gesso laminado DF / EN 520 - 1200 / comprimento / 15 / com os bordos longitudinais afinados, corta-fogo "KNAUF", fixadas à subestrutura suporte. Inclusive parafusos para a fixação das placas, e massa e fita para o tratamento de juntas.
Inclui: Marcação. Colocação e fixação dos perfis perimetrais. Preparação e corte das placas. Aparafusamento das placas aos perfis perimetrais e às mestras. Tratamento de juntas.
Critério de medição de projecto: Superfície medida segundo documentação gráfica de Projecto.
Critério de medição de obra: Medir-se-á a superfície realmente executada segundo especificações de Projecto.

| Código | Un | Descrição | Rendimento | Preço | Importância |
|---|---|---|---|---|---|
| mt12ptk030 | Ud | Fixação "KNAUF" para betão. (material) | 0.800 | 0.38 | 0.30 |
| mt12pfk012a | m | Perfil U 30/30 de chapa de aço galvanizado, sistemas "KNAUF", espessura 0,55 mm. (material) | 1.000 | 0.98 | 0.98 |
| mt12ppk010eb | m² | Placa de gesso laminado DF / EN 520 - 1200 / comprimento / 15 / com os bordos longitudinais afinados, corta-fogo "KNAUF"; Euroclasse A2-s1, d0 de reacção ao fogo, segundo NP EN 13501-1. (material) | 2.100 | 7.37 | 15.48 |
| mt12ptk010cc | Ud | Parafuso autoperfurante TN "KNAUF" 3,5x25. (material) | 17.000 | 0.01 | 0.17 |
| mt12ptk010cf | Ud | Parafuso autoperfurante TN "KNAUF" 3,5x45. (material) | 17.000 | 0.01 | 0.17 |
| mt12pik020n | kg | Massa de juntas Uniflott GLS "KNAUF", de presa normal (45 minutos), intervalo de temperatura de trabalho de 10 a 30°C, para aplicação manual sem fita de juntas, segundo EN 13963. (material) | 0.500 | 0.25 | 0.13 |
| mt12pik010e | kg | Massa de juntas Jointfiller 24H "KNAUF", Euroclasse A2-s1, d0 de reacção ao fogo, segundo NP EN 13501-1, intervalo de temperatura de trabalho de 5 a 30°C, para aplicação manual com fita de juntas, segundo EN 13963. (material) | 0.600 | 0.82 | 0.49 |
| mt12pck010a | m | Fita de juntas "KNAUF" de 50 mm de largura. (material) | 0.450 | 0.03 | 0.01 |
| mo053 | h | Oficial de 1ª montador de pré-fabricados interiores. (mão de obra) | 0.323 | 19.03 | 6.15 |
| mo100 | h | Ajudante de montador de pré-fabricados interiores. (mão de obra) | 0.323 | 17.97 | 5.80 |
| % | % | Custos directos complementares | 2 % | 29.68 | 0.59 |
|  |  | Custos directos |  |  | 30.27 |
