# Portão enrolável para garagem, de lâminas de alumínio extrudido, 300x250 cm, painel totalmente cego, acabamento branco, abertura manual

- Propriedade do ficheiro: CYPE INGENIEROS, S.A.
- Formato: FIEBDC-3/2002
- Moeda: EUR
- Custos indirectos: 3.00 %
- IVA: 23.00 %

**LPG010** Ud Portão enrolável para garagem, de lâminas de alumínio extrudido, 300x250 cm, painel totalmente cego, acabamento branco, abertura manual.
Fornecimento e colocação de portão enrolável para garagem, de lâminas de alumínio extrudido, 300x250 cm, painel totalmente cego, acabamento branco. Abertura manual. Inclusive caixa recolhedora forrada, carretel, molas de torção, roldanas, guias e acessórios, fechadura central com chave de segurança e cremona de accionamento manual. Elaborado em oficina, ajuste e fixação em obra. Totalmente montado e testado.
Inclui: Colocação e fixação dos perfis guia. Introdução do conjunto de lâminas nas guias. Colocação e fixação do eixo aos suportes. Fixação do conjunto de lâminas ao tambor. Montagem do sistema de abertura. Montagem do sistema de accionamento. Correcção de falhas e lubrificação de mecanismos e guias.
Critério de medição de projecto: Número de unidades previstas, segundo documentação gráfica de Projecto.
Critério de medição de obra: Medir-se-á o número de unidades realmente executadas segundo especificações de Projecto.

| Código | Un | Descrição | Rendimento | Preço | Importância |
|---|---|---|---|---|---|
| mt26pge010aj | Ud | Portão enrolável para garagem, de lâminas de alumínio extrudido, 300x250 cm, painel totalmente cego, acabamento branco. Segundo EN 13241-1. (material) | 1.000 | 2050.29 | 2050.29 |
| mo020 | h | Oficial de 1ª construção. (mão de obra) | 0.510 | 16.85 | 8.59 |
| mo113 | h | Operário não qualificado construção. (mão de obra) | 0.510 | 15.82 | 8.07 |
| mo018 | h | Oficial de 1ª serralheiro. (mão de obra) | 1.191 | 17.12 | 20.39 |
| mo059 | h | Ajudante de serralheiro. (mão de obra) | 1.191 | 16.51 | 19.66 |
| % | % | Custos directos complementares | 2 % | 2107.00 | 42.14 |
|  |  | Custos directos |  |  | 2149.14 |
